# Unidad exterior de aire acondicionado

- Propiedad del archivo: CYPE INGENIEROS, S.A.
- Formato: FIEBDC-3/2002
- Ámbito geográfico: Región de Murcia
- Divisa: EUR
- Costes indirectos: 3.00 %
- IVA: 21.00 %

## I Instalaciones

### IB Sistemas de climatización

#### IBF Sistema VRF (Fujitsu)

**IBF010** Ud Unidad exterior de aire acondicionado.
Unidad exterior de aire acondicionado Airstage J-IVL, sistema VRF bomba de calor, modelo AJY144LELDH "FUJITSU", con compresor scroll con tecnología Inverter y doble ventilador axial con motor DC con tecnología Inverter, nº máximo de unidades interiores conectables 40, potencia frigorífica 45 kW (temperatura de bulbo húmedo del aire interior 27°C, temperatura de bulbo seco del aire interior 19°C, temperatura de bulbo húmedo del aire exterior 35°C, temperatura de bulbo seco del aire exterior 24°C), potencia calorífica 50 kW (temperatura de bulbo húmedo del aire interior 20°C, temperatura de bulbo seco del aire interior 15°C, temperatura de bulbo húmedo del aire exterior 7°C, temperatura de bulbo seco del aire exterior 6°C), EER/COP: 3,01/3,81, alimentación trifásica (400V/50Hz), consumo eléctrico en refrigeración/calefacción: 14,96/11,81 kW, caudal de aire 14000 m³/h, presión sonora en refrigeración/calefacción: 64/65 dBA, potencia sonora en refrigeración 77 dBA, anchura 1080 mm, profundidad 480 mm, altura 1638 mm, peso 213 kg, diámetro de conexión de la tubería de líquido 1/2", diámetro de conexión de la tubería de gas 1 1/8", refrigerante R-410A, carga de refrigerante 11 kg, rango de funcionamiento de temperatura del aire exterior en refrigeración desde -5 hasta 46°C, rango de funcionamiento de temperatura del aire exterior en calefacción desde -20 hasta 21°C. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42fuj001e | Ud | Unidad exterior de aire acondicionado Airstage J-IVL, sistema VRF bomba de calor, modelo AJY144LELDH "FUJITSU", con compresor scroll con tecnología Inverter y doble ventilador axial con motor DC con tecnología Inverter, nº máximo de unidades interiores conectables 40, potencia frigorífica 45 kW (temperatura de bulbo húmedo del aire interior 27°C, temperatura de bulbo seco del aire interior 19°C, temperatura de bulbo húmedo del aire exterior 35°C, temperatura de bulbo seco del aire exterior 24°C), potencia calorífica 50 kW (temperatura de bulbo húmedo del aire interior 20°C, temperatura de bulbo seco del aire interior 15°C, temperatura de bulbo húmedo del aire exterior 7°C, temperatura de bulbo seco del aire exterior 6°C), EER/COP: 3,01/3,81, alimentación trifásica (400V/50Hz), consumo eléctrico en refrigeración/calefacción: 14,96/11,81 kW, caudal de aire 14000 m³/h, presión sonora en refrigeración/calefacción: 64/65 dBA, potencia sonora en refrigeración 77 dBA, anchura 1080 mm, profundidad 480 mm, altura 1638 mm, peso 213 kg, diámetro de conexión de la tubería de líquido 1/2", diámetro de conexión de la tubería de gas 1 1/8", refrigerante R-410A, carga de refrigerante 11 kg, rango de funcionamiento de temperatura del aire exterior en refrigeración desde -5 hasta 46°C, rango de funcionamiento de temperatura del aire exterior en calefacción desde -20 hasta 21°C. (material) | 1.000 | 13970.00 | 13970.00 |
| mt42www080 | Ud | Kit de amortiguadores antivibración de suelo, formado por cuatro amortiguadores de caucho, con sus tornillos, tuercas y arandelas correspondientes. (material) | 1.000 | 8.00 | 8.00 |
| mo005 | h | Oficial 1ª instalador de climatización. (mano de obra) | 6.874 | 23.16 | 159.20 |
| mo104 | h | Ayudante instalador de climatización. (mano de obra) | 6.874 | 21.75 | 149.51 |
| % | % | Costes directos complementarios | 2 % | 14286.71 | 285.73 |
|  |  | Costes directos |  |  | 14572.44 |
