# Unidad exterior de aire acondicionado

- Propiedad del archivo: CYPE INGENIEROS, S.A.
- Formato: FIEBDC-3/2002
- Ámbito geográfico: Región de Murcia
- Divisa: EUR
- Costes indirectos: 3.00 %
- IVA: 21.00 %

## I Instalaciones

### IB Sistemas de climatización

#### IBF Sistema VRF (Fujitsu)

**IBF010** Ud Unidad exterior de aire acondicionado.
Combinación de dos unidades exteriores de aire acondicionado Airstage V-IV, sistema VRF bomba de calor, modelo AJY216LALDH "FUJITSU", formada por una unidad modelo AJY126LALDH y una unidad modelo AJY090LALDH, con compresores DC Twin Rotary con tecnología Inverter y ventiladores CFD con motor DC con tecnología Inverter, nº máximo de unidades interiores conectables 52, rango de capacidad de unidades interiores conectables desde 34 hasta 102 kW, potencia frigorífica 68 kW (temperatura de bulbo húmedo del aire interior 27°C, temperatura de bulbo seco del aire interior 19°C, temperatura de bulbo húmedo del aire exterior 35°C, temperatura de bulbo seco del aire exterior 24°C), potencia calorífica 68 kW (temperatura de bulbo húmedo del aire interior 20°C, temperatura de bulbo seco del aire interior 15°C, temperatura de bulbo húmedo del aire exterior 7°C, temperatura de bulbo seco del aire exterior 6°C), EER/COP: 3,06/3,55, alimentación trifásica (400V/50Hz), consumo eléctrico en refrigeración/calefacción: 22,24/19,18 kW, caudal de aire 13000 + 11100 m³/h, presión sonora en refrigeración/calefacción: 63/65 dBA, anchura 1240 + 930 mm, profundidad 765 mm, altura 1690 mm, peso 275 + 252 kg, diámetro de conexión de la tubería de líquido 15,88 mm, diámetro de conexión de la tubería de gas 34,92 mm, refrigerante R-410A, carga de refrigerante 11,8 + 11,7 kg, rango de funcionamiento de temperatura del aire exterior en refrigeración desde -5 hasta 46°C, rango de funcionamiento de temperatura del aire exterior en calefacción desde -20 hasta 21°C.
Criterio de valoración económica: El precio no incluye los elementos antivibratorios de suelo, la canalización ni el cableado eléctrico de alimentación.
Incluye: Replanteo. Colocación y fijación. Conexión a las líneas frigoríficas. Conexión a la red eléctrica. Conexión a la red de desagüe. Puesta en marcha.
Criterio de medición de proyecto: Número de unidades previstas, según documentación gráfica de Proyecto.
Criterio de medición de obra: Se medirá el número de unidades realmente ejecutadas según especificaciones de Proyecto.

| Código | Ud | Descripción | Rendimiento | Precio | Importe |
|---|---|---|---|---|---|
| mt42fuj023d | Ud | Combinación de dos unidades exteriores de aire acondicionado Airstage V-IV, sistema VRF bomba de calor, modelo AJY216LALDH "FUJITSU", formada por una unidad modelo AJY126LALDH y una unidad modelo AJY090LALDH, con compresores DC Twin Rotary con tecnología Inverter y ventiladores CFD con motor DC con tecnología Inverter, nº máximo de unidades interiores conectables 52, rango de capacidad de unidades interiores conectables desde 34 hasta 102 kW, potencia frigorífica 68 kW (temperatura de bulbo húmedo del aire interior 27°C, temperatura de bulbo seco del aire interior 19°C, temperatura de bulbo húmedo del aire exterior 35°C, temperatura de bulbo seco del aire exterior 24°C), potencia calorífica 68 kW (temperatura de bulbo húmedo del aire interior 20°C, temperatura de bulbo seco del aire interior 15°C, temperatura de bulbo húmedo del aire exterior 7°C, temperatura de bulbo seco del aire exterior 6°C), EER/COP: 3,06/3,55, alimentación trifásica (400V/50Hz), consumo eléctrico en refrigeración/calefacción: 22,24/19,18 kW, caudal de aire 13000 + 11100 m³/h, presión sonora en refrigeración/calefacción: 63/65 dBA, anchura 1240 + 930 mm, profundidad 765 mm, altura 1690 mm, peso 275 + 252 kg, diámetro de conexión de la tubería de líquido 15,88 mm, diámetro de conexión de la tubería de gas 34,92 mm, refrigerante R-410A, carga de refrigerante 11,8 + 11,7 kg, rango de funcionamiento de temperatura del aire exterior en refrigeración desde -5 hasta 46°C, rango de funcionamiento de temperatura del aire exterior en calefacción desde -20 hasta 21°C. (material) | 1.000 | 27940.00 | 27940.00 |
| mo005 | h | Oficial 1ª instalador de climatización. (mano de obra) | 7.862 | 23.16 | 182.08 |
| mo104 | h | Ayudante instalador de climatización. (mano de obra) | 7.862 | 21.75 | 171.00 |
| % | % | Costes directos complementarios | 2 % | 28293.08 | 565.86 |
|  |  | Costes directos |  |  | 28858.94 |
