# Unidad exterior de aire acondicionado, con recuperación de calor

- Propiedad del archivo: CYPE INGENIEROS, S.A.
- Formato: FIEBDC-3/2002
- Ámbito geográfico: Región de Murcia
- Divisa: EUR
- Costes indirectos: 3.00 %
- IVA: 21.00 %

## I Instalaciones

### IB Sistemas de climatización

#### IBF Sistema VRF (Fujitsu)

**IBF020** Ud Unidad exterior de aire acondicionado, con recuperación de calor.
Combinación de dos unidades exteriores de aire acondicionado Airstage VR-IV, sistema VRF con recuperación de calor, modelo AJY162GALDH "FUJITSU", formada por una unidad modelo AJY090GALDH y una unidad modelo AJY072GALDH, con compresores DC Twin Rotary con tecnología Inverter y ventiladores CFD con motores DC con tecnología Inverter, nº máximo de unidades interiores conectables 39, rango de capacidad de unidades interiores conectables desde 12,6 hasta 75,6 kW, potencia frigorífica 50,4 kW (temperatura de bulbo húmedo del aire interior 27°C, temperatura de bulbo seco del aire interior 19°C, temperatura de bulbo húmedo del aire exterior 35°C, temperatura de bulbo seco del aire exterior 24°C), potencia calorífica máxima 56,5 kW (temperatura de bulbo húmedo del aire interior 20°C, temperatura de bulbo seco del aire interior 15°C, temperatura de bulbo húmedo del aire exterior 7°C, temperatura de bulbo seco del aire exterior 6°C), EER/COP: 3,19/3,95, alimentación trifásica (400V/50Hz), consumo eléctrico en refrigeración/calefacción: 15,79/12,75 kW, presión sonora en refrigeración/calefacción: 60/62 dBA, anchura 930 x 2 mm, profundidad 765 mm, altura 1690 mm, peso 262 x 2 kg, diámetro de conexión de la tubería de líquido 5/8", diámetro de conexión de la tubería de descarga de gas 7/8", diámetro de conexión de la tubería de gas 1 1/8", refrigerante R-410A, carga de refrigerante 11,8 x 2 kg, rango de funcionamiento de temperatura del aire exterior en refrigeración desde -10 hasta 46°C, rango de funcionamiento de temperatura del aire exterior en calefacción desde -20 hasta 21°C.
Criterio de valoración económica: El precio no incluye los elementos antivibratorios de suelo, la canalización ni el cableado eléctrico de alimentación.
Incluye: Replanteo. Colocación y fijación. Conexión a las líneas frigoríficas. Conexión a la red eléctrica. Conexión a la red de desagüe. Puesta en marcha.
Criterio de medición de proyecto: Número de unidades previstas, según documentación gráfica de Proyecto.
Criterio de medición de obra: Se medirá el número de unidades realmente ejecutadas según especificaciones de Proyecto.

| Código | Ud | Descripción | Rendimiento | Precio | Importe |
|---|---|---|---|---|---|
| mt42fuj039a | Ud | Combinación de dos unidades exteriores de aire acondicionado Airstage VR-IV, sistema VRF con recuperación de calor, modelo AJY162GALDH "FUJITSU", formada por una unidad modelo AJY090GALDH y una unidad modelo AJY072GALDH, con compresores DC Twin Rotary con tecnología Inverter y ventiladores CFD con motores DC con tecnología Inverter, nº máximo de unidades interiores conectables 39, rango de capacidad de unidades interiores conectables desde 12,6 hasta 75,6 kW, potencia frigorífica 50,4 kW (temperatura de bulbo húmedo del aire interior 27°C, temperatura de bulbo seco del aire interior 19°C, temperatura de bulbo húmedo del aire exterior 35°C, temperatura de bulbo seco del aire exterior 24°C), potencia calorífica máxima 56,5 kW (temperatura de bulbo húmedo del aire interior 20°C, temperatura de bulbo seco del aire interior 15°C, temperatura de bulbo húmedo del aire exterior 7°C, temperatura de bulbo seco del aire exterior 6°C), EER/COP: 3,19/3,95, alimentación trifásica (400V/50Hz), consumo eléctrico en refrigeración/calefacción: 15,79/12,75 kW, presión sonora en refrigeración/calefacción: 60/62 dBA, anchura 930 x 2 mm, profundidad 765 mm, altura 1690 mm, peso 262 x 2 kg, diámetro de conexión de la tubería de líquido 5/8", diámetro de conexión de la tubería de descarga de gas 7/8", diámetro de conexión de la tubería de gas 1 1/8", refrigerante R-410A, carga de refrigerante 11,8 x 2 kg, rango de funcionamiento de temperatura del aire exterior en refrigeración desde -10 hasta 46°C, rango de funcionamiento de temperatura del aire exterior en calefacción desde -20 hasta 21°C. (material) | 1.000 | 25510.00 | 25510.00 |
| mo005 | h | Oficial 1ª instalador de climatización. (mano de obra) | 7.087 | 23.16 | 164.13 |
| mo104 | h | Ayudante instalador de climatización. (mano de obra) | 7.087 | 21.75 | 154.14 |
| % | % | Costes directos complementarios | 2 % | 25828.27 | 516.57 |
|  |  | Costes directos |  |  | 26344.84 |
