# Conversor de red

- Propiedad del archivo: CYPE INGENIEROS, S.A.
- Formato: FIEBDC-3/2002
- Ámbito geográfico: Región de Murcia
- Divisa: EUR
- Costes indirectos: 3.00 %
- IVA: 21.00 %

## I Instalaciones

### IB Sistemas de climatización

#### IBF Sistema VRF (Fujitsu)

**IBF540** Ud Conversor de red.
Conversor de red para integración con BMS, con protocolo de comunicación BACnet, para un máximo de 32 sistemas VRF y 128 unidades interiores de aire acondicionado, modelo UTY-VBGX "FUJITSU".
Criterio de valoración económica: El precio no incluye la canalización ni el cableado eléctrico de alimentación.
Incluye: Replanteo. Colocación y fijación. Conexionado.
Criterio de medición de proyecto: Número de unidades previstas, según documentación gráfica de Proyecto.
Criterio de medición de obra: Se medirá el número de unidades realmente ejecutadas según especificaciones de Proyecto.

| Código | Ud | Descripción | Rendimiento | Precio | Importe |
|---|---|---|---|---|---|
| mt42fuj597a | Ud | Conversor de red para integración con BMS, con protocolo de comunicación BACnet, para un máximo de 32 sistemas VRF y 128 unidades interiores de aire acondicionado, modelo UTY-VBGX "FUJITSU". (material) | 1.000 | 4510.00 | 4510.00 |
| mo005 | h | Oficial 1ª instalador de climatización. (mano de obra) | 0.995 | 23.16 | 23.04 |
| mo104 | h | Ayudante instalador de climatización. (mano de obra) | 0.995 | 21.75 | 21.64 |
| % | % | Costes directos complementarios | 2 % | 4554.68 | 91.09 |
|  |  | Costes directos |  |  | 4645.77 |
