# Unidad interior de aire acondicionado, de pared

- Propiedad del archivo: CYPE INGENIEROS, S.A.
- Formato: FIEBDC-3/2002
- Ámbito geográfico: Región de Murcia
- Divisa: EUR
- Costes indirectos: 3.00 %
- IVA: 21.00 %

## I Instalaciones

### IB Sistemas de climatización

#### IBF Sistema VRF (Fujitsu)

**IBF070** Ud Unidad interior de aire acondicionado, de pared.
Unidad interior de aire acondicionado, de pared, sistema VRF, modelo ASYA004GTEH "FUJITSU", refrigerante R-410A, alimentación monofásica (230V/50Hz), potencia frigorífica 1,1 kW (temperatura de bulbo seco del aire interior 27°C, temperatura de bulbo húmedo del aire interior 19°C, temperatura de bulbo seco del aire exterior 35°C, temperatura de bulbo húmedo del aire exterior 24°C), potencia calorífica 1,3 kW (temperatura de bulbo húmedo del aire interior 20°C, temperatura de bulbo seco del aire interior 15°C, temperatura de bulbo húmedo del aire exterior 7°C, temperatura de bulbo seco del aire exterior 6°C), consumo eléctrico 13 W, caudal de aire a velocidad alta/media/baja: 430/390/360 m³/h, presión sonora a velocidad alta/media/baja: 31/28/24 dBA, anchura 820 mm, profundidad 206 mm, altura 262 mm, peso 7,5 kg, diámetro de conexión de la tubería de líquido 1/4", diámetro de conexión de la tubería de gas 3/8", rango de funcionamiento de temperatura del aire interior en refrigeración desde 18 hasta 30°C, rango de funcionamiento de temperatura del aire interior en calefacción desde 16 hasta 30°C, con válvula de expansión electrónica EEV, con control remoto por cable, modelo UTY-RNNYM.
Criterio de valoración económica: El precio no incluye la canalización ni el cableado eléctrico de alimentación.
Incluye: Replanteo. Colocación y fijación. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42fuj160a | Ud | Unidad interior de aire acondicionado, de pared, sistema VRF, modelo ASYA004GTEH "FUJITSU", refrigerante R-410A, alimentación monofásica (230V/50Hz), potencia frigorífica 1,1 kW (temperatura de bulbo seco del aire interior 27°C, temperatura de bulbo húmedo del aire interior 19°C, temperatura de bulbo seco del aire exterior 35°C, temperatura de bulbo húmedo del aire exterior 24°C), potencia calorífica 1,3 kW (temperatura de bulbo húmedo del aire interior 20°C, temperatura de bulbo seco del aire interior 15°C, temperatura de bulbo húmedo del aire exterior 7°C, temperatura de bulbo seco del aire exterior 6°C), consumo eléctrico 13 W, caudal de aire a velocidad alta/media/baja: 430/390/360 m³/h, presión sonora a velocidad alta/media/baja: 31/28/24 dBA, anchura 820 mm, profundidad 206 mm, altura 262 mm, peso 7,5 kg, diámetro de conexión de la tubería de líquido 1/4", diámetro de conexión de la tubería de gas 3/8", rango de funcionamiento de temperatura del aire interior en refrigeración desde 18 hasta 30°C, rango de funcionamiento de temperatura del aire interior en calefacción desde 16 hasta 30°C, con válvula de expansión electrónica EEV. (material) | 1.000 | 820.00 | 820.00 |
| mt42fuj515a | Ud | Control remoto por cable, modelo UTY-RNNYM "FUJITSU", con posibilidad de controlar hasta 16 unidades interiores de aire acondicionado, con sensor de temperatura ambiente y programación diaria y semanal. (material) | 1.000 | 240.00 | 240.00 |
| mt42fuj900 | m | Cable bipolar, de 0,5 mm² de sección (material) | 3.000 | 0.80 | 2.40 |
| mt35aia090aa | m | Tubo rígido de PVC, enchufable, curvable en caliente, de color negro, de 16 mm de diámetro nominal, para canalización fija en superficie. Resistencia a la compresión 1250 N, resistencia al impacto 2 julios, temperatura de trabajo -5°C hasta 60°C, con grado de protección IP547 según UNE 20324, propiedades eléctricas: aislante, no propagador de la llama. Según UNE-EN 61386-1 y UNE-EN 61386-22. Incluso abrazaderas, elementos de sujeción y accesorios (curvas, manguitos, tes, codos y curvas flexibles). (material) | 3.000 | 1.23 | 3.69 |
| mo005 | h | Oficial 1ª instalador de climatización. (mano de obra) | 0.995 | 23.16 | 23.04 |
| mo104 | h | Ayudante instalador de climatización. (mano de obra) | 0.995 | 21.75 | 21.64 |
| % | % | Costes directos complementarios | 2 % | 1110.77 | 22.22 |
|  |  | Costes directos |  |  | 1132.99 |
