# Control centralizado

- Propiedad del archivo: CYPE INGENIEROS, S.A.
- Formato: FIEBDC-3/2002
- Ámbito geográfico: Región de Murcia
- Divisa: EUR
- Costes indirectos: 3.00 %
- IVA: 21.00 %

## I Instalaciones

### IB Sistemas de climatización

#### IBF Sistema VRF (Fujitsu)

**IBF530** Ud Control centralizado.
Control remoto centralizado de hasta 100 unidades interiores de aire acondicionado agrupadas en un máximo de 50 grupos, con pantalla táctil de 7", modelo UTY-DCGYZ1 "FUJITSU", dimensiones 134,6x216,2x37,9 mm, peso 800 g, alimentación monofásica a 230 V.
Criterio de valoración económica: El precio no incluye la canalización ni el cableado eléctrico de alimentación.
Incluye: Replanteo. Colocación y fijación. Colocación y fijación de los accesorios. Conexionado.
Criterio de medición de proyecto: Número de unidades previstas, según documentación gráfica de Proyecto.
Criterio de medición de obra: Se medirá el número de unidades realmente ejecutadas según especificaciones de Proyecto.

| Código | Ud | Descripción | Rendimiento | Precio | Importe |
|---|---|---|---|---|---|
| mt42fuj510a | Ud | Control remoto centralizado de hasta 100 unidades interiores de aire acondicionado agrupadas en un máximo de 50 grupos, con pantalla táctil de 7", modelo UTY-DCGYZ1 "FUJITSU", dimensiones 134,6x216,2x37,9 mm, peso 800 g, alimentación monofásica a 230 V. (material) | 1.000 | 2040.00 | 2040.00 |
| mo005 | h | Oficial 1ª instalador de climatización. (mano de obra) | 0.995 | 23.16 | 23.04 |
| mo104 | h | Ayudante instalador de climatización. (mano de obra) | 0.995 | 21.75 | 21.64 |
| % | % | Costes directos complementarios | 2 % | 2084.68 | 41.69 |
|  |  | Costes directos |  |  | 2126.37 |
