# Cable bus de comunicaciones

- Propiedad del archivo: CYPE INGENIEROS, S.A.
- Formato: FIEBDC-3/2002
- Ámbito geográfico: Región de Murcia
- Divisa: EUR
- Costes indirectos: 3.00 %
- IVA: 21.00 %

## I Instalaciones

### IB Sistemas de climatización

#### IBF Sistema VRF (Fujitsu)

**IBF550** m Cable bus de comunicaciones.
Cable bus de comunicaciones, tetrapolar, de 5,4 mm de diámetro exterior, modelo AWG22 100 "FUJITSU", con aislamiento de PVC, no propagador de la llama, suministrado en rollos de 100 m.
Criterio de valoración económica: El precio no incluye la canalización.
Incluye: Tendido del cable. Conexionado.
Criterio de medición de proyecto: Longitud medida según documentación gráfica de Proyecto.
Criterio de medición de obra: Se medirá la longitud realmente ejecutada según especificaciones de Proyecto.

| Código | Ud | Descripción | Rendimiento | Precio | Importe |
|---|---|---|---|---|---|
| mt42fuj910a | m | Cable bus de comunicaciones, tetrapolar, de 5,4 mm de diámetro exterior, modelo AWG22 100 "FUJITSU", con aislamiento de PVC, no propagador de la llama, suministrado en rollos de 100 m (material) | 1.000 | 0.70 | 0.70 |
| mo005 | h | Oficial 1ª instalador de climatización. (mano de obra) | 0.050 | 23.16 | 1.16 |
| mo104 | h | Ayudante instalador de climatización. (mano de obra) | 0.050 | 21.75 | 1.09 |
| % | % | Costes directos complementarios | 2 % | 2.95 | 0.06 |
|  |  | Costes directos |  |  | 3.01 |
