# Control centralizado

- Propiedad del archivo: CYPE INGENIEROS, S.A.
- Formato: FIEBDC-3/2002
- Ámbito geográfico: Región de Murcia
- Divisa: EUR
- Costes indirectos: 3.00 %
- IVA: 21.00 %

## I Instalaciones

### IB Sistemas de climatización

#### IBP Sistema VRF (Toshiba)

**IBP530** Ud Control centralizado.
Interfaz de integración con BMS, con protocolo de comunicación Modbus, para control e integración de sistema VRF en el sistema de gestión del edificio, para 128 unidades interiores de aire acondicionado conectadas a una red TCC-Link, modelo BMS-IFMB1280U-E "TOSHIBA", con control de arranque y parada, gestión central y local, ajuste de temperatura y modo de funcionamiento (refrigeración, calefacción o ventilación).
Criterio de valoración económica: El precio no incluye la canalización ni el cableado eléctrico de alimentación.
Incluye: Replanteo. Colocación y fijación. Colocación y fijación de los accesorios. Conexionado.
Criterio de medición de proyecto: Número de unidades previstas, según documentación gráfica de Proyecto.
Criterio de medición de obra: Se medirá el número de unidades realmente ejecutadas según especificaciones de Proyecto.

| Código | Ud | Descripción | Rendimiento | Precio | Importe |
|---|---|---|---|---|---|
| mt42tsb710a | Ud | Interfaz de integración con BMS, con protocolo de comunicación Modbus, para control e integración de sistema VRF en el sistema de gestión del edificio, para 128 unidades interiores de aire acondicionado conectadas a una red TCC-Link, modelo BMS-IFMB1280U-E "TOSHIBA", con control de arranque y parada, gestión central y local, ajuste de temperatura y modo de funcionamiento (refrigeración, calefacción o ventilación). (material) | 1.000 | 2406.00 | 2406.00 |
| mo005 | h | Oficial 1ª instalador de climatización. (mano de obra) | 0.995 | 23.16 | 23.04 |
| mo104 | h | Ayudante instalador de climatización. (mano de obra) | 0.995 | 21.75 | 21.64 |
| % | % | Costes directos complementarios | 2 % | 2450.68 | 49.01 |
|  |  | Costes directos |  |  | 2499.69 |
