# Unidad interior de aire acondicionado, de techo con descarga directa, para gas R-32

- Propiedad del archivo: CYPE INGENIEROS, S.A.
- Formato: FIEBDC-3/2002
- Ámbito geográfico: Región de Murcia
- Divisa: EUR
- Costes indirectos: 3.00 %
- IVA: 21.00 %

## I Instalaciones

### IB Sistemas de climatización

#### IBP Sistema VRF (Toshiba)

**IBP006** Ud Unidad interior de aire acondicionado, de techo con descarga directa, para gas R-32.
Unidad interior de aire acondicionado, de techo con descarga directa, sistema VRF, para gas R-410A/R-32, alimentación monofásica (230V/50Hz), modelo MMC-UP0151HP-E "TOSHIBA", potencia frigorífica nominal 4,5 kW (temperatura de bulbo seco del aire interior 27°C, temperatura de bulbo húmedo del aire interior 19°C, temperatura de bulbo seco del aire exterior 35°C, temperatura de bulbo húmedo del aire exterior 24°C), potencia calorífica nominal 5 kW (temperatura de bulbo seco del aire interior 20°C, temperatura de bulbo húmedo del aire exterior 6°C), consumo eléctrico nominal 0,033 kW, presión sonora a velocidad alta/media/baja: 36/34/28 dBA, potencia sonora a velocidad alta 51 dBA, caudal de aire a velocidad alta/media/baja: 840/690/540 m³/h, de 235x950x690 mm y 23 kg, con válvula de expansión electrónica, sensor de presión y control individual de temperatura por microprocesador para regulación del flujo de refrigerante, toma de aire exterior. Regulación: control remoto inalámbrico, modelo RBC-AXU31C-E.
Criterio de valoración económica: El precio no incluye la canalización ni el cableado eléctrico de alimentación.
Incluye: Replanteo. Colocación y fijación. Conexión a las líneas frigoríficas. Conexión a la red eléctrica. Conexión a la red de desagüe. Puesta en marcha.
Criterio de medición de proyecto: Número de unidades previstas, según documentación gráfica de Proyecto.
Criterio de medición de obra: Se medirá el número de unidades realmente ejecutadas según especificaciones de Proyecto.

| Código | Ud | Descripción | Rendimiento | Precio | Importe |
|---|---|---|---|---|---|
| mt42tsb171a | Ud | Unidad interior de aire acondicionado, de techo con descarga directa, sistema VRF, para gas R-410A/R-32, alimentación monofásica (230V/50Hz), modelo MMC-UP0151HP-E "TOSHIBA", potencia frigorífica nominal 4,5 kW (temperatura de bulbo seco del aire interior 27°C, temperatura de bulbo húmedo del aire interior 19°C, temperatura de bulbo seco del aire exterior 35°C, temperatura de bulbo húmedo del aire exterior 24°C), potencia calorífica nominal 5 kW (temperatura de bulbo seco del aire interior 20°C, temperatura de bulbo húmedo del aire exterior 6°C), consumo eléctrico nominal 0,033 kW, presión sonora a velocidad alta/media/baja: 36/34/28 dBA, potencia sonora a velocidad alta 51 dBA, caudal de aire a velocidad alta/media/baja: 840/690/540 m³/h, de 235x950x690 mm y 23 kg, con válvula de expansión electrónica, sensor de presión y control individual de temperatura por microprocesador para regulación del flujo de refrigerante, toma de aire exterior. (material) | 1.000 | 2139.00 | 2139.00 |
| mt42tsb597b | Ud | Control remoto inalámbrico, modelo RBC-AXU31C-E "TOSHIBA", formado por mando por infrarrojos y receptor para instalación en la unidad interior de aire acondicionado. (material) | 1.000 | 278.00 | 278.00 |
| mo005 | h | Oficial 1ª instalador de climatización. (mano de obra) | 0.995 | 23.16 | 23.04 |
| mo104 | h | Ayudante instalador de climatización. (mano de obra) | 0.995 | 21.75 | 21.64 |
| % | % | Costes directos complementarios | 2 % | 2461.68 | 49.23 |
|  |  | Costes directos |  |  | 2510.91 |
