# Controlador de caudal para recuperación de calor

- Propiedad del archivo: CYPE INGENIEROS, S.A.
- Formato: FIEBDC-3/2002
- Ámbito geográfico: Región de Murcia
- Divisa: EUR
- Costes indirectos: 3.00 %
- IVA: 21.00 %

## I Instalaciones

### IB Sistemas de climatización

#### IBW Sistema VRF (Mitsubishi Heavy Industries)

**IBW370** Ud Controlador de caudal para recuperación de calor.
Controlador de caudal de línea frigorífica, de 1 salida para gas R-410A, sistema aire-aire multi-split con caudal variable de refrigerante y recuperación de calor, para un máximo de 8 unidades interiores funcionando en el mismo modo, modelo PFD1804-E "MITSUBISHI HEAVY INDUSTRIES", con una capacidad máxima de unidades interiores conectadas aguas abajo inferior a 18 kW, alimentación monofásica (230V/50Hz) desde la unidad interior o desde un circuito de alimentación independiente, con cable de 3 hilos y caja de relés para comunicación con la unidad interior. Incluso elementos para suspensión del techo.
Criterio de valoración económica: El precio no incluye la canalización ni el cableado eléctrico de alimentación.
Incluye: Replanteo. Colocación y fijación. Conexión a las líneas frigoríficas. Conexión a la red eléctrica. Conexión a la red de desagüe.
Criterio de medición de proyecto: Número de unidades previstas, según documentación gráfica de Proyecto.
Criterio de medición de obra: Se medirá el número de unidades realmente ejecutadas según especificaciones de Proyecto.

| Código | Ud | Descripción | Rendimiento | Precio | Importe |
|---|---|---|---|---|---|
| mt42mhi550f | Ud | Controlador de caudal de línea frigorífica, de 1 salida para gas R-410A, sistema aire-aire multi-split con caudal variable de refrigerante y recuperación de calor, para un máximo de 8 unidades interiores funcionando en el mismo modo, modelo PFD1804-E "MITSUBISHI HEAVY INDUSTRIES", con una capacidad máxima de unidades interiores conectadas aguas abajo inferior a 18 kW, alimentación monofásica (230V/50Hz) desde la unidad interior o desde un circuito de alimentación independiente, con cable de 3 hilos y caja de relés para comunicación con la unidad interior. (material) | 1.000 | 1484.00 | 1484.00 |
| mt42www090 | Ud | Kit de soportes para suspensión del techo, formado por cuatro varillas roscadas de acero galvanizado, con sus tacos, tuercas y arandelas correspondientes. (material) | 1.000 | 22.00 | 22.00 |
| mo005 | h | Oficial 1ª instalador de climatización. (mano de obra) | 0.498 | 23.16 | 11.53 |
| mo104 | h | Ayudante instalador de climatización. (mano de obra) | 0.498 | 21.75 | 10.83 |
| % | % | Costes directos complementarios | 2 % | 1528.36 | 30.57 |
|  |  | Costes directos |  |  | 1558.93 |
