# Control centralizado

- Propiedad del archivo: CYPE INGENIEROS, S.A.
- Formato: FIEBDC-3/2002
- Ámbito geográfico: Región de Murcia
- Divisa: EUR
- Costes indirectos: 3.00 %
- IVA: 21.00 %

## I Instalaciones

### IB Sistemas de climatización

#### IBW Sistema VRF (Mitsubishi Heavy Industries)

**IBW500** Ud Control centralizado.
Consola para control centralizado de instalaciones de climatización con sistema aire-aire split y comunicación Superlink II, modelo SC-SL4-AE3 "MITSUBISHI HEAVY INDUSTRIES", para un máximo de 128 unidades interiores, con pantalla táctil LCD de 9" a color, compatible con bomba de calor Q-ton, para producción de A.C.S. y con módulo hidrónico HMU, con posibilidad de conexión a un PC que disponga de Internet Explorer.
Criterio de valoración económica: El precio no incluye la canalización ni el cableado eléctrico de alimentación.
Incluye: Replanteo. Colocación y fijación. Colocación y fijación de los accesorios. Conexionado.
Criterio de medición de proyecto: Número de unidades previstas, según documentación gráfica de Proyecto.
Criterio de medición de obra: Se medirá el número de unidades realmente ejecutadas según especificaciones de Proyecto.

| Código | Ud | Descripción | Rendimiento | Precio | Importe |
|---|---|---|---|---|---|
| mt42mhi630a | Ud | Consola para control centralizado de instalaciones de climatización con sistema aire-aire split y comunicación Superlink II, modelo SC-SL4-AE3 "MITSUBISHI HEAVY INDUSTRIES", para un máximo de 128 unidades interiores, con pantalla táctil LCD de 9" a color, compatible con bomba de calor Q-ton, para producción de A.C.S. y con módulo hidrónico HMU, con posibilidad de conexión a un PC que disponga de Internet Explorer. (material) | 1.000 | 6519.00 | 6519.00 |
| mo005 | h | Oficial 1ª instalador de climatización. (mano de obra) | 0.995 | 23.16 | 23.04 |
| mo104 | h | Ayudante instalador de climatización. (mano de obra) | 0.995 | 21.75 | 21.64 |
| % | % | Costes directos complementarios | 2 % | 6563.68 | 131.27 |
|  |  | Costes directos |  |  | 6694.95 |
