# Unidad interior de aire acondicionado, de cassette, para sistema VRF R32

- Propiedad del archivo: CYPE INGENIEROS, S.A.
- Formato: FIEBDC-3/2002
- Ámbito geográfico: Región de Murcia
- Divisa: EUR
- Costes indirectos: 3.00 %
- IVA: 21.00 %

## I Instalaciones

### IB Sistemas de climatización

#### IBW Sistema VRF (Mitsubishi Heavy Industries)

**IBW115** Ud Unidad interior de aire acondicionado, de cassette, para sistema VRF R32.
Unidad interior de aire acondicionado, de cassette de 4 vías, sistema aire-aire multi-split con caudal variable de refrigerante, para gas R-32, alimentación monofásica (230V/50Hz), modelo FDT28KXZE1-W "MITSUBISHI HEAVY INDUSTRIES", potencia frigorífica total 2,8 kW (temperatura de bulbo húmedo del aire interior 19°C, temperatura de bulbo seco del aire exterior 35°C), potencia calorífica 3,2 kW (temperatura de bulbo seco del aire interior 20°C, temperatura de bulbo húmedo del aire exterior 6°C), consumo eléctrico en refrigeración 40 W, consumo eléctrico en calefacción 40 W, nivel sonoro (velocidad baja) 28 dBA, caudal de aire 1200 m³/h, de 236x840x840 mm y 20 kg, panel decorativo de color blanco, modelo T-PSA-5BW-E de 35x950x950 mm y 5 kg, con válvula de expansión electrónica, filtro, toma troquelada para aire exterior, kit de montaje, bomba y manguera de drenaje, control inalámbrico, modelo RCN-T5BW-E2. Incluso elementos para suspensión del techo.
Criterio de valoración económica: El precio no incluye la canalización ni el cableado eléctrico de alimentación.
Incluye: Replanteo. Colocación y fijación. Conexión a las líneas frigoríficas. Conexión a la red eléctrica. Conexión a la red de desagüe. Puesta en marcha.
Criterio de medición de proyecto: Número de unidades previstas, según documentación gráfica de Proyecto.
Criterio de medición de obra: Se medirá el número de unidades realmente ejecutadas según especificaciones de Proyecto.

| Código | Ud | Descripción | Rendimiento | Precio | Importe |
|---|---|---|---|---|---|
| mt42mhi027aa | Ud | Unidad interior de aire acondicionado, de cassette de 4 vías, sistema aire-aire multi-split con caudal variable de refrigerante, para gas R-32, alimentación monofásica (230V/50Hz), modelo FDT28KXZE1-W "MITSUBISHI HEAVY INDUSTRIES", potencia frigorífica total 2,8 kW (temperatura de bulbo húmedo del aire interior 19°C, temperatura de bulbo seco del aire exterior 35°C), potencia calorífica 3,2 kW (temperatura de bulbo seco del aire interior 20°C, temperatura de bulbo húmedo del aire exterior 6°C), consumo eléctrico en refrigeración 40 W, consumo eléctrico en calefacción 40 W, nivel sonoro (velocidad baja) 28 dBA, caudal de aire 1200 m³/h, de 236x840x840 mm y 20 kg, panel decorativo de color blanco, modelo T-PSA-5BW-E de 35x950x950 mm y 5 kg, con válvula de expansión electrónica, filtro, toma troquelada para aire exterior, kit de montaje, bomba y manguera de drenaje. (material) | 1.000 | 1906.00 | 1906.00 |
| mt42www090 | Ud | Kit de soportes para suspensión del techo, formado por cuatro varillas roscadas de acero galvanizado, con sus tacos, tuercas y arandelas correspondientes. (material) | 1.000 | 22.00 | 22.00 |
| mt42mhi520f | Ud | Control inalámbrico, modelo RCN-T5BW-E2 "MITSUBISHI HEAVY INDUSTRIES". (material) | 1.000 | 307.00 | 307.00 |
| mo005 | h | Oficial 1ª instalador de climatización. (mano de obra) | 0.995 | 23.16 | 23.04 |
| mo104 | h | Ayudante instalador de climatización. (mano de obra) | 0.995 | 21.75 | 21.64 |
| % | % | Costes directos complementarios | 2 % | 2279.68 | 45.59 |
|  |  | Costes directos |  |  | 2325.27 |
