# Unidad interior para producción de agua fría y caliente, para sistema VRV-IV, para gas R-410A

- Propiedad del archivo: CYPE INGENIEROS, S.A.
- Formato: FIEBDC-3/2002
- Ámbito geográfico: Región de Murcia
- Divisa: EUR
- Costes indirectos: 3.00 %
- IVA: 21.00 %

## I Instalaciones

### IB Sistemas de climatización

#### IBY Sistema VRV (Daikin)

**IBY230** Ud Unidad interior para producción de agua fría y caliente, para sistema VRV-IV, para gas R-410A.
Unidad interior, para producción de agua fría y caliente, para sistema VRV-IV (Volumen de Refrigerante Variable), modelo HXY125A8 "DAIKIN", para gas R-410A, alimentación monofásica (230V/50Hz), potencia frigorífica nominal 12,5 kW, potencia calorífica nominal 14 kW, regulación de la temperatura de salida de agua de 5°C a 45°C, de 890x344x480 mm, peso 44 kg, con válvula de expansión electrónica, bloque de terminales F1-F2 para cable de 2 hilos de transmisión y control (bus D-III Net) a unidad exterior.
Criterio de valoración económica: El precio no incluye la canalización ni el cableado eléctrico de alimentación.
Incluye: Replanteo. Colocación y fijación. Conexión a las líneas frigoríficas. Conexión a la red de conducción de agua. Conexión a la red eléctrica. Puesta en marcha.
Criterio de medición de proyecto: Número de unidades previstas, según documentación gráfica de Proyecto.
Criterio de medición de obra: Se medirá el número de unidades realmente ejecutadas según especificaciones de Proyecto.

| Código | Ud | Descripción | Rendimiento | Precio | Importe |
|---|---|---|---|---|---|
| mt42dai305b | Ud | Unidad interior, para producción de agua fría y caliente, para sistema VRV-IV (Volumen de Refrigerante Variable), modelo HXY125A8 "DAIKIN", para gas R-410A, alimentación monofásica (230V/50Hz), potencia frigorífica nominal 12,5 kW, potencia calorífica nominal 14 kW, regulación de la temperatura de salida de agua de 5°C a 45°C, de 890x344x480 mm, peso 44 kg, con válvula de expansión electrónica, bloque de terminales F1-F2 para cable de 2 hilos de transmisión y control (bus D-III Net) a unidad exterior. (material) | 1.000 | 3633.00 | 3633.00 |
| mo005 | h | Oficial 1ª instalador de climatización. (mano de obra) | 0.995 | 23.16 | 23.04 |
| mo104 | h | Ayudante instalador de climatización. (mano de obra) | 0.995 | 21.75 | 21.64 |
| % | % | Costes directos complementarios | 2 % | 3677.68 | 73.55 |
|  |  | Costes directos |  |  | 3751.23 |
