# Acumulador de agua a gas, convencional

- Propiedad del archivo: CYPE INGENIEROS, S.A.
- Formato: FIEBDC-3/2002
- Ámbito geográfico: Región de Murcia
- Divisa: EUR
- Costes indirectos: 3.00 %
- IVA: 21.00 %

## I Instalaciones

### IC Calefacción, refrigeración, climatización y A.C.S.

#### ICA Agua caliente

**ICA040** Ud Acumulador de agua a gas, convencional.
Acumulador a gas natural para el servicio de A.C.S., mural vertical, capacidad 77 l, abierta y tiro natural, potencia 5,2 kW, eficiencia energética clase B, perfil de consumo M, sin incluir el conducto para evacuación de los productos de la combustión. Incluso soporte y anclajes de fijación a paramento vertical, llaves de corte de esfera, válvula de seguridad y latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38agd010a | Ud | Acumulador a gas natural para el servicio de A.C.S., mural vertical, capacidad 77 l, cámara de combustión abierta y tiro natural, potencia 5,2 kW, eficiencia energética clase B, perfil de consumo M. (material) | 1.000 | 722.65 | 722.65 |
| mt37sve010c | Ud | Válvula de esfera de latón niquelado para roscar de 3/4". (material) | 2.000 | 7.30 | 14.60 |
| mt37svs010c | Ud | Válvula de seguridad, de latón, con rosca de 1/2" de diámetro, tarada a 6 bar de presión. (material) | 1.000 | 4.42 | 4.42 |
| mt38tew010b | Ud | Latiguillo flexible de 25 cm y 3/4" de diámetro. (material) | 2.000 | 10.00 | 20.00 |
| mt38www011 | Ud | Material auxiliar para instalaciones de A.C.S. (material) | 1.000 | 1.45 | 1.45 |
| mo004 | h | Oficial 1ª calefactor. (mano de obra) | 3.759 | 23.16 | 87.06 |
| mo103 | h | Ayudante calefactor. (mano de obra) | 3.759 | 21.75 | 81.76 |
| % | % | Costes directos complementarios | 2 % | 931.94 | 18.64 |
|  |  | Costes directos |  |  | 950.58 |
