# Válvula de gasóleo

- Propiedad del archivo: CYPE INGENIEROS, S.A.
- Formato: FIEBDC-3/2002
- Ámbito geográfico: Región de Murcia
- Divisa: EUR
- Costes indirectos: 3.00 %
- IVA: 21.00 %

## I Instalaciones

### IC Calefacción, refrigeración, climatización y A.C.S.

#### ICD Combustible líquido

**ICD150** Ud Válvula de gasóleo.
Válvula de esfera de latón niquelado para roscar de 2 1/2". Totalmente montada, conexionada y probada.
Incluye: Replanteo. Conexión de la válvula.
Criterio de medición de proyecto: Número de unidades previstas, según documentación gráfica de Proyecto.
Criterio de medición de obra: Se medirá el número de unidades realmente ejecutadas según especificaciones de Proyecto.

| Código | Ud | Descripción | Rendimiento | Precio | Importe |
|---|---|---|---|---|---|
| mt37sve010h | Ud | Válvula de esfera de latón niquelado para roscar de 2 1/2". (material) | 1.000 | 82.84 | 82.84 |
| mo004 | h | Oficial 1ª calefactor. (mano de obra) | 0.199 | 23.16 | 4.61 |
| mo103 | h | Ayudante calefactor. (mano de obra) | 0.199 | 21.75 | 4.33 |
| % | % | Costes directos complementarios | 2 % | 91.78 | 1.84 |
|  |  | Costes directos |  |  | 93.62 |
