# Sistema de calefacción y refrigeración por suelo radiante, con capa de mortero, "EMMETI IBÉRICA"

- Propiedad del archivo: CYPE INGENIEROS, S.A.
- Formato: FIEBDC-3/2002
- Ámbito geográfico: Región de Murcia
- Divisa: EUR
- Costes indirectos: 3.00 %
- IVA: 21.00 %

## I Instalaciones

### IC Calefacción, refrigeración, climatización y A.C.S.

#### ICE Emisores por agua para calefacción y refrigeración

**ICE121** m² Sistema de calefacción y refrigeración por suelo radiante, con capa de mortero, "EMMETI IBÉRICA".
Sistema de calefacción por suelo radiante "EMMETI IBÉRICA", formado por: lámina de polietileno, para formación de barrera antihumedad; banda de polietileno con una cara adhesiva, de 150x5 mm, para formación de zócalo perimetral; banda de polietileno expandido, de 150x7 mm, para formación de junta de dilatación; guía autoadhesiva para soporte de banda de polietileno expandido, de 35x20 mm; panel aislante con tetones, de poliestireno expandido (EPS), con lámina de protección de poliestireno (PS), de 1100x635 mm, espesor 10 mm, espesor total 32 mm, densidad 40 kg/m³, conductividad térmica 0,032 W/(mK), resistencia térmica 0,3 m²K/W, modelo Standard Floor H10; tubo multicapa de polietileno resistente a la temperatura/aluminio/polietileno resistente a la temperatura (PE-RT/Al/PE-RT), de 16 mm de diámetro exterior y 2 mm de espesor; y mortero confeccionado en obra, con 300 kg/m³ de cemento, dosificación 1:5, de 50 mm de espesor con aditivo fluidificante. Totalmente montado, conexionado y probado.
Incluye: Preparación y limpieza de la superficie de apoyo. Replanteo de la instalación. Extendido de la barrera antihumedad. Fijación del zócalo perimetral. Colocación de los paneles. Replanteo de la tubería. Colocación y fijación de las tuberías. Realización de pruebas de servicio.
Criterio de medición de proyecto: Superficie útil, medida según documentación gráfica de Proyecto.
Criterio de medición de obra: Se medirá la superficie realmente ejecutada según especificaciones de Proyecto.

| Código | Ud | Descripción | Rendimiento | Precio | Importe |
|---|---|---|---|---|---|
| mt38emm005a | Ud | Lámina de polietileno, "EMMETI IBÉRICA", con serigrafiado de rejilla, suministrada en rollos de 2x50 m. (material) | 0.010 | 230.20 | 2.30 |
| mt38emm013a | m | Banda de polietileno con una cara adhesiva, de 150x5 mm, "EMMETI IBÉRICA", suministrada en rollos de 50 m. (material) | 0.600 | 1.88 | 1.13 |
| mt38emm015a | m | Banda de polietileno expandido, de 150x7 mm, "EMMETI IBÉRICA", suministrada en rollos de 60 m. (material) | 0.050 | 1.03 | 0.05 |
| mt38emm014a | m | Guía autoadhesiva para soporte de banda de polietileno expandido, de 35x20 mm, "EMMETI IBÉRICA", suministrada en barras de 2 m de longitud. (material) | 0.050 | 10.56 | 0.53 |
| mt17emm010a | m² | Panel aislante con tetones, de poliestireno expandido (EPS), con lámina de protección de poliestireno (PS), de 1100x635 mm, espesor 10 mm, espesor total 32 mm, densidad 40 kg/m³, conductividad térmica 0,032 W/(mK), resistencia térmica 0,3 m²K/W, modelo Standard Floor H10 "EMMETI IBÉRICA", válido para tubo de 16 a 17 mm de diámetro, paso de 50 mm. (material) | 1.000 | 23.69 | 23.69 |
| mt37emm011a | m | Tubo multicapa de polietileno resistente a la temperatura/aluminio/polietileno resistente a la temperatura (PE-RT/Al/PE-RT), de 16 mm de diámetro exterior y 2 mm de espesor, "EMMETI IBÉRICA", suministrado en rollos de 100 m de longitud. (material) | 10.000 | 1.52 | 15.20 |
| mt08aaa010a | m³ | Agua. (material) | 0.008 | 1.50 | 0.01 |
| mt01arg005a | t | Arena de cantera, para mortero preparado en obra. (material) | 0.075 | 18.00 | 1.35 |
| mt08cem011a | kg | Cemento Portland CEM II/B-L 32,5 R, color gris, en sacos, según UNE-EN 197-1. (material) | 15.000 | 0.10 | 1.50 |
| mt38emm020a | l | Aditivo fluidificante, "EMMETI IBÉRICA", para mortero confeccionado en obra, suministrado en garrafas de 10 litros. (material) | 0.100 | 5.67 | 0.57 |
| mq06hor010 | h | Hormigonera eléctrica con una capacidad de amasado de 160 l. (maquinaria) | 0.030 | 3.45 | 0.10 |
| mo004 | h | Oficial 1ª calefactor. (mano de obra) | 0.667 | 23.16 | 15.45 |
| mo103 | h | Ayudante calefactor. (mano de obra) | 0.667 | 21.75 | 14.51 |
| mo031 | h | Oficial 1ª aplicador de mortero autonivelante. (mano de obra) | 0.100 | 22.53 | 2.25 |
| mo069 | h | Ayudante aplicador de mortero autonivelante. (mano de obra) | 0.100 | 21.78 | 2.18 |
| % | % | Costes directos complementarios | 2 % | 80.82 | 1.62 |
|  |  | Costes directos |  |  | 82.44 |
