# Caldera a gas, doméstica, convencional, mural, para calefacción

- Propiedad del archivo: CYPE INGENIEROS, S.A.
- Formato: FIEBDC-3/2002
- Ámbito geográfico: Región de Murcia
- Divisa: EUR
- Costes indirectos: 3.00 %
- IVA: 21.00 %

## I Instalaciones

### IC Calefacción, refrigeración, climatización y A.C.S.

#### ICG Calderas a gas

**ICG031** Ud Caldera a gas, doméstica, convencional, mural, para calefacción.
Caldera mural a gas butano y propano, sólo calefacción, cámara de combustión estanca, potencia modulante de 10,6 a 35 kW, dimensiones 850x480x370 mm, encendido electrónico y seguridad por ionización, sin llama piloto, panel de mandos con display digital, vaso de expansión, kit estándar de evacuación de humos y plantilla de montaje. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38cmj016h | Ud | Caldera mural a gas butano y propano, sólo calefacción, cámara de combustión estanca, potencia modulante de 10,6 a 35 kW, dimensiones 850x480x370 mm, encendido electrónico y seguridad por ionización, sin llama piloto, panel de mandos con display digital, vaso de expansión, kit estándar de evacuación de humos y plantilla de montaje. (material) | 1.000 | 1804.20 | 1804.20 |
| mt38www010 | Ud | Material auxiliar para instalaciones de calefacción. (material) | 1.000 | 1.68 | 1.68 |
| mo004 | h | Oficial 1ª calefactor. (mano de obra) | 2.985 | 23.16 | 69.13 |
| mo103 | h | Ayudante calefactor. (mano de obra) | 2.985 | 21.75 | 64.92 |
| % | % | Costes directos complementarios | 2 % | 1939.93 | 38.80 |
|  |  | Costes directos |  |  | 1978.73 |
