# Estufa a pellets

- Propiedad del archivo: CYPE INGENIEROS, S.A.
- Formato: FIEBDC-3/2002
- Ámbito geográfico: Región de Murcia
- Divisa: EUR
- Costes indirectos: 3.00 %
- IVA: 21.00 %

## I Instalaciones

### IC Calefacción, refrigeración, climatización y A.C.S.

#### ICH Chimeneas, hogares, cocinas, cassettes insertables y estufas

**ICH030** Ud Estufa a pellets.
Estufa a pellets, potencia térmica nominal de 4,9 a 12,5 kW, rendimiento 88%, volumen de calefacción, calculado con un requisito de 40 W/m³, 310 m³, revestimiento de mayólica color miel, sistema de ventilación forzada controlada electrónicamente, con posibilidad de canalización de aire caliente mediante 2 tubos (no incluidos en este precio) de 8 m de longitud máxima que permiten calentar otras dependencias, con mando a distancia, compuesta de frontal (puerta, rejilla y puerta inferior) de fundición, hogar de ladrillos refractarios, quemador de fundición, cristal cerámico resistente a los 800°C, panel de control con pantalla de led, termostato-programador, difusor de flujo de aire direccionable, empuñadura oculta para apertura, humidificador de aire ambiental y depósito para pellets de 29 litros. Incluso accesorios de conexión al conducto de evacuación de los productos de la combustión, sin incluir este conducto. Totalmente montada y conexionada.
Incluye: Replanteo de la estufa. Presentación de los elementos. Montaje de la estufa y sus accesorios. Conexión al conducto de evacuación.
Criterio de medición de proyecto: Número de unidades previstas, según documentación gráfica de Proyecto.
Criterio de medición de obra: Se medirá el número de unidades realmente ejecutadas según especificaciones de Proyecto.

| Código | Ud | Descripción | Rendimiento | Precio | Importe |
|---|---|---|---|---|---|
| mt38arc020bl | Ud | Estufa a pellets, potencia térmica nominal de 4,9 a 12,5 kW, rendimiento 88%, volumen de calefacción, calculado con un requisito de 40 W/m³, 310 m³, revestimiento de mayólica color miel, sistema de ventilación forzada controlada electrónicamente, con posibilidad de canalización de aire caliente mediante 2 tubos (no incluidos en este precio) de 8 m de longitud máxima que permiten calentar otras dependencias, con mando a distancia, compuesta de frontal (puerta, rejilla y puerta inferior) de fundición, hogar de ladrillos refractarios, quemador de fundición, cristal cerámico resistente a los 800°C, panel de control con pantalla de led, termostato-programador, difusor de flujo de aire direccionable, empuñadura oculta para apertura, humidificador de aire ambiental y depósito para pellets de 29 litros, según UNE-EN 13240. (material) | 1.000 | 3607.50 | 3607.50 |
| mt38arc600a | Ud | Puesta en marcha y formación en el manejo de estufa a pellets. (material) | 1.000 | 60.00 | 60.00 |
| mo004 | h | Oficial 1ª calefactor. (mano de obra) | 0.995 | 23.16 | 23.04 |
| mo103 | h | Ayudante calefactor. (mano de obra) | 0.995 | 21.75 | 21.64 |
| % | % | Costes directos complementarios | 2 % | 3712.18 | 74.24 |
|  |  | Costes directos |  |  | 3786.42 |
