# Visera contra la lluvia para conducto circular

- Propiedad del archivo: CYPE INGENIEROS, S.A.
- Formato: FIEBDC-3/2002
- Ámbito geográfico: Región de Murcia
- Divisa: EUR
- Costes indirectos: 3.00 %
- IVA: 21.00 %

## I Instalaciones

### IC Calefacción, refrigeración, climatización y A.C.S.

#### ICR Sistemas de conducción de aire

**ICR130** Ud Visera contra la lluvia para conducto circular.
Visera contra la lluvia de acero galvanizado, para conducto de 250 mm de diámetro, con malla de protección contra la entrada de hojas y pájaros.
Incluye: Colocación y fijación de la visera.
Criterio de medición de proyecto: Número de unidades previstas, según documentación gráfica de Proyecto.
Criterio de medición de obra: Se medirá el número de unidades realmente ejecutadas según especificaciones de Proyecto.

| Código | Ud | Descripción | Rendimiento | Precio | Importe |
|---|---|---|---|---|---|
| mt42svs500ff | Ud | Visera contra la lluvia de acero galvanizado, para conducto de 250 mm de diámetro, con malla de protección contra la entrada de hojas y pájaros. (material) | 1.000 | 68.70 | 68.70 |
| mo005 | h | Oficial 1ª instalador de climatización. (mano de obra) | 0.100 | 23.16 | 2.32 |
| mo104 | h | Ayudante instalador de climatización. (mano de obra) | 0.100 | 21.75 | 2.18 |
| % | % | Costes directos complementarios | 2 % | 73.20 | 1.46 |
|  |  | Costes directos |  |  | 74.66 |
