# Compuerta de sobrepresión

- Propiedad del archivo: CYPE INGENIEROS, S.A.
- Formato: FIEBDC-3/2002
- Ámbito geográfico: Región de Murcia
- Divisa: EUR
- Costes indirectos: 3.00 %
- IVA: 21.00 %

## I Instalaciones

### IC Calefacción, refrigeración, climatización y A.C.S.

#### ICR Sistemas de conducción de aire

**ICR075** Ud Compuerta de sobrepresión.
Compuerta de sobrepresión para extracción de aire y protección contra la lluvia y la entrada de hojas y pájaros en las instalaciones de ventilación, de 300x215 mm, marco de chapa perfilada de acero galvanizado, lamas de chapa perfilada de aluminio, ejes de las lamas de latón, articulaciones de PVC, juntas de las lamas de espuma de poliéster. Incluso accesorios de montaje y elementos de fijación.
Incluye: Replanteo. Fijación de la compuerta. Conexión al conducto.
Criterio de medición de proyecto: Número de unidades previstas, según documentación gráfica de Proyecto.
Criterio de medición de obra: Se medirá el número de unidades realmente ejecutadas según especificaciones de Proyecto.

| Código | Ud | Descripción | Rendimiento | Precio | Importe |
|---|---|---|---|---|---|
| mt42trx380aa1a | Ud | Compuerta de sobrepresión para extracción de aire y protección contra la lluvia y la entrada de hojas y pájaros en las instalaciones de ventilación, de 300x215 mm, marco de chapa perfilada de acero galvanizado, lamas de chapa perfilada de aluminio, ejes de las lamas de latón, articulaciones de PVC, juntas de las lamas de espuma de poliéster. (material) | 1.000 | 107.35 | 107.35 |
| mo005 | h | Oficial 1ª instalador de climatización. (mano de obra) | 0.156 | 23.16 | 3.61 |
| mo104 | h | Ayudante instalador de climatización. (mano de obra) | 0.156 | 21.75 | 3.39 |
| % | % | Costes directos complementarios | 2 % | 114.35 | 2.29 |
|  |  | Costes directos |  |  | 116.64 |
