# Barrera infrarroja para exterior

- Propiedad del archivo: CYPE INGENIEROS, S.A.
- Formato: FIEBDC-3/2002
- Ámbito geográfico: Región de Murcia
- Divisa: EUR
- Costes indirectos: 3.00 %
- IVA: 21.00 %

## I Instalaciones

### ID Seguridad

#### IDB Barreras

**IDB020** Ud Barrera infrarroja para exterior.
Barrera de infrarrojos para interior o exterior, formada por emisor y receptor, con alcance máximo de 20 m en interior y 10 m en exterior, 4 haces, postes de 1 m de altura, con carcasas de policarbonato, tres modos de funcionamiento (punto a punto, haces adyacentes y haces cruzados), protección antiapertura y antisustracción, alineamiento óptico sencillo, memoria de alarma y alimentación a 12 Vcc.
Incluye: Replanteo. Fijación a la superficie soporte. Montaje, conexionado y comprobación de su correcto funcionamiento.
Criterio de medición de proyecto: Número de unidades previstas, según documentación gráfica de Proyecto.
Criterio de medición de obra: Se medirá el número de unidades realmente ejecutadas según especificaciones de Proyecto.

| Código | Ud | Descripción | Rendimiento | Precio | Importe |
|---|---|---|---|---|---|
| mt41ing010f | Ud | Barrera de infrarrojos para interior o exterior, formada por emisor y receptor, con alcance máximo de 20 m en interior y 10 m en exterior, 4 haces, postes de 1 m de altura, con carcasas de policarbonato, tres modos de funcionamiento (punto a punto, haces adyacentes y haces cruzados), protección antiapertura y antisustracción, alineamiento óptico sencillo, memoria de alarma y alimentación a 12 Vcc. (material) | 1.000 | 240.32 | 240.32 |
| mo006 | h | Oficial 1ª instalador de redes y equipos de detección y seguridad. (mano de obra) | 0.249 | 23.16 | 5.77 |
| mo105 | h | Ayudante instalador de redes y equipos de detección y seguridad. (mano de obra) | 0.249 | 21.75 | 5.42 |
| % | % | Costes directos complementarios | 2 % | 251.51 | 5.03 |
|  |  | Costes directos |  |  | 256.54 |
