# Barrera infrarroja para exterior

- Propiedad del archivo: CYPE INGENIEROS, S.A.
- Formato: FIEBDC-3/2002
- Ámbito geográfico: Región de Murcia
- Divisa: EUR
- Costes indirectos: 3.00 %
- IVA: 21.00 %

## I Instalaciones

### ID Seguridad

#### IDB Barreras

**IDB020** Ud Barrera infrarroja para exterior.
Barrera de infrarrojos para exterior, formada por emisor y receptor, con alcance máximo de 120 m, con tecnología óptica, 2 haces, elevado nivel de sensibilidad, regulación del tiempo de interrupción del haz, alineamiento óptico sencillo y protección antidesmontaje, con postes de sujeción de 1,5 m de altura.
Incluye: Replanteo. Colocación de los postes. Montaje, conexionado y comprobación de su correcto funcionamiento.
Criterio de medición de proyecto: Número de unidades previstas, según documentación gráfica de Proyecto.
Criterio de medición de obra: Se medirá el número de unidades realmente ejecutadas según especificaciones de Proyecto.

| Código | Ud | Descripción | Rendimiento | Precio | Importe |
|---|---|---|---|---|---|
| mt41ing020b | Ud | Barrera de infrarrojos para exterior, formada por emisor y receptor, con alcance máximo de 120 m, con tecnología óptica, 2 haces, elevado nivel de sensibilidad, regulación del tiempo de interrupción del haz, alineamiento óptico sencillo y protección antidesmontaje. (material) | 1.000 | 202.73 | 202.73 |
| mt41ing031 | Ud | Postes de sujeción de acero galvanizado para barrera de infrarrojos o de microondas, de 1,5 m de altura. (material) | 2.000 | 137.69 | 275.38 |
| mo006 | h | Oficial 1ª instalador de redes y equipos de detección y seguridad. (mano de obra) | 0.448 | 23.16 | 10.38 |
| mo105 | h | Ayudante instalador de redes y equipos de detección y seguridad. (mano de obra) | 0.448 | 21.75 | 9.74 |
| % | % | Costes directos complementarios | 2 % | 498.23 | 9.96 |
|  |  | Costes directos |  |  | 508.19 |
