# Barrera de microondas para exterior

- Propiedad del archivo: CYPE INGENIEROS, S.A.
- Formato: FIEBDC-3/2002
- Ámbito geográfico: Región de Murcia
- Divisa: EUR
- Costes indirectos: 3.00 %
- IVA: 21.00 %

## I Instalaciones

### ID Seguridad

#### IDB Barreras

**IDB100** Ud Barrera de microondas para exterior.
Barrera de microondas para exterior, formada por emisor y receptor, alcance máximo de 180 m de longitud por 6 m de anchura, con postes de sujeción de 1,5 m de altura.
Incluye: Replanteo. Colocación de los postes. Montaje, conexionado y comprobación de su correcto funcionamiento.
Criterio de medición de proyecto: Número de unidades previstas, según documentación gráfica de Proyecto.
Criterio de medición de obra: Se medirá el número de unidades realmente ejecutadas según especificaciones de Proyecto.

| Código | Ud | Descripción | Rendimiento | Precio | Importe |
|---|---|---|---|---|---|
| mt41ing030 | Ud | Barrera de microondas para exterior, formada por emisor y receptor, alcance máximo de 180 m de longitud por 6 m de anchura, con alimentación a 12 Vcc o 18 Vca, espacio para batería de 12 V y 1,9 Ah, 4 canales de modulación y protección antidesmontaje. (material) | 1.000 | 1021.36 | 1021.36 |
| mt41ing031 | Ud | Postes de sujeción de acero galvanizado para barrera de infrarrojos o de microondas, de 1,5 m de altura. (material) | 2.000 | 137.69 | 275.38 |
| mo006 | h | Oficial 1ª instalador de redes y equipos de detección y seguridad. (mano de obra) | 0.448 | 23.16 | 10.38 |
| mo105 | h | Ayudante instalador de redes y equipos de detección y seguridad. (mano de obra) | 0.448 | 21.75 | 9.74 |
| % | % | Costes directos complementarios | 2 % | 1316.86 | 26.34 |
|  |  | Costes directos |  |  | 1343.20 |
