# Sonda de detección de fugas de agua

- Propiedad del archivo: CYPE INGENIEROS, S.A.
- Formato: FIEBDC-3/2002
- Ámbito geográfico: Región de Murcia
- Divisa: EUR
- Costes indirectos: 3.00 %
- IVA: 21.00 %

## I Instalaciones

### ID Seguridad

#### IDI Detectores de inundación

**IDI105** Ud Sonda de detección de fugas de agua.
Sonda de detección de fugas de agua, de 40x33x17 mm, con carcasa de ABS y placa de circuito impreso. Incluso elementos de fijación.
Incluye: Colocación y fijación. Montaje, conexionado y comprobación de su correcto funcionamiento.
Criterio de medición de proyecto: Número de unidades previstas, según documentación gráfica de Proyecto.
Criterio de medición de obra: Se medirá el número de unidades realmente ejecutadas según especificaciones de Proyecto.

| Código | Ud | Descripción | Rendimiento | Precio | Importe |
|---|---|---|---|---|---|
| mt41die155a | Ud | Sonda de detección de fugas de agua, de 40x33x17 mm, con carcasa de ABS y placa de circuito impreso, con elementos de fijación. (material) | 1.000 | 6.22 | 6.22 |
| mo006 | h | Oficial 1ª instalador de redes y equipos de detección y seguridad. (mano de obra) | 0.119 | 23.16 | 2.76 |
| mo105 | h | Ayudante instalador de redes y equipos de detección y seguridad. (mano de obra) | 0.119 | 21.75 | 2.59 |
| % | % | Costes directos complementarios | 2 % | 11.57 | 0.23 |
|  |  | Costes directos |  |  | 11.80 |
