# Detector de cortina, vía radio

- Propiedad del archivo: CYPE INGENIEROS, S.A.
- Formato: FIEBDC-3/2002
- Ámbito geográfico: Región de Murcia
- Divisa: EUR
- Costes indirectos: 3.00 %
- IVA: 21.00 %

## I Instalaciones

### ID Seguridad

#### IDR Centrales de intrusión vía radio

**IDR041** Ud Detector de cortina, vía radio.
Detector de cortina con comunicación vía radio unidireccional, cobertura de 9 m, gran inmunidad a la interferencia por radiofrecuencia. Incluso elementos de fijación.
Incluye: Replanteo. Fijación al paramento. Montaje, conexionado y comprobación de su correcto funcionamiento.
Criterio de medición de proyecto: Número de unidades previstas, según documentación gráfica de Proyecto.
Criterio de medición de obra: Se medirá el número de unidades realmente ejecutadas según especificaciones de Proyecto.

| Código | Ud | Descripción | Rendimiento | Precio | Importe |
|---|---|---|---|---|---|
| mt41ing241a | Ud | Detector de cortina con comunicación vía radio unidireccional, cobertura de 9 m, gran inmunidad a la interferencia por radiofrecuencia, para instalar en techo o pared. Incluso elementos de fijación. (material) | 1.000 | 83.83 | 83.83 |
| mo006 | h | Oficial 1ª instalador de redes y equipos de detección y seguridad. (mano de obra) | 0.199 | 23.16 | 4.61 |
| mo105 | h | Ayudante instalador de redes y equipos de detección y seguridad. (mano de obra) | 0.199 | 21.75 | 4.33 |
| % | % | Costes directos complementarios | 2 % | 92.77 | 1.86 |
|  |  | Costes directos |  |  | 94.63 |
