# Módulo solar fotovoltaico integrado en antepecho

- Propiedad del archivo: CYPE INGENIEROS, S.A.
- Formato: FIEBDC-3/2002
- Ámbito geográfico: Región de Murcia
- Divisa: EUR
- Costes indirectos: 3.00 %
- IVA: 21.00 %

## I Instalaciones

### IE Eléctricas

#### IEF Solar fotovoltaica

**IEF210** Ud Módulo solar fotovoltaico integrado en antepecho.
Módulo solar fotovoltaico de células de silicio monocristalino, potencia máxima (Wp) 100 W, tensión a máxima potencia (Vmp) 10,53 V, intensidad a máxima potencia (Imp) 9,45 A, tensión en circuito abierto (Voc) 12,2 V, intensidad de cortocircuito (Isc) 9,92 A, eficiencia 15,08%, 18 células de 156x156 mm, vidrio exterior templado de 6 mm de espesor, capa adhesiva de butiral de polivinilo (PVB), capa posterior de vidrio templado de 6 mm de espesor, temperatura de trabajo -40°C hasta 85°C, dimensiones 1100x600x14 mm, resistencia a la carga del viento 245 kg/m², resistencia a la carga de la nieve 551 kg/m², peso 21,67 kg, con caja de conexiones con diodos, cables polarizados de 4 mm² de sección y 900 mm de longitud y conectores MC4. Instalación en antepecho. Incluso accesorios de montaje y material de conexionado eléctrico.
Criterio de valoración económica: El precio no incluye la estructura soporte.
Incluye: Montaje, conexionado y comprobación de su correcto funcionamiento.
Criterio de medición de proyecto: Número de unidades previstas, según documentación gráfica de Proyecto.
Criterio de medición de obra: Se medirá el número de unidades realmente ejecutadas según especificaciones de Proyecto.

| Código | Ud | Descripción | Rendimiento | Precio | Importe |
|---|---|---|---|---|---|
| mt35sol210ee | Ud | Módulo solar fotovoltaico de células de silicio monocristalino, para integración en antepecho, potencia máxima (Wp) 100 W, tensión a máxima potencia (Vmp) 10,53 V, intensidad a máxima potencia (Imp) 9,45 A, tensión en circuito abierto (Voc) 12,2 V, intensidad de cortocircuito (Isc) 9,92 A, eficiencia 15,08%, 18 células de 156x156 mm, vidrio exterior templado de 6 mm de espesor, capa adhesiva de butiral de polivinilo (PVB), capa posterior de vidrio templado de 6 mm de espesor, temperatura de trabajo -40°C hasta 85°C, dimensiones 1100x600x14 mm, resistencia a la carga del viento 245 kg/m², resistencia a la carga de la nieve 551 kg/m², peso 21,67 kg, con caja de conexiones con diodos, cables polarizados de 4 mm² de sección y 900 mm de longitud y conectores MC4. (material) | 1.000 | 242.50 | 242.50 |
| mo003 | h | Oficial 1ª electricista. (mano de obra) | 0.199 | 23.16 | 4.61 |
| mo102 | h | Ayudante electricista. (mano de obra) | 0.199 | 21.75 | 4.33 |
| % | % | Costes directos complementarios | 2 % | 251.44 | 5.03 |
|  |  | Costes directos |  |  | 256.47 |
