# Soporte para módulo solar fotovoltaico

- Propiedad del archivo: CYPE INGENIEROS, S.A.
- Formato: FIEBDC-3/2002
- Ámbito geográfico: Región de Murcia
- Divisa: EUR
- Costes indirectos: 3.00 %
- IVA: 21.00 %

## I Instalaciones

### IE Eléctricas

#### IEF Solar fotovoltaica

**IEF004** Ud Soporte para módulo solar fotovoltaico.
Soporte para módulo solar fotovoltaico, de hormigón, de 682x507x195 mm, con posibilidad de ajustar el ángulo de inclinación entre 10° y 40°.
Incluye: Replanteo. Colocación.
Criterio de medición de proyecto: Número de unidades previstas, según documentación gráfica de Proyecto.
Criterio de medición de obra: Se medirá el número de unidades realmente ejecutadas según especificaciones de Proyecto.

| Código | Ud | Descripción | Rendimiento | Precio | Importe |
|---|---|---|---|---|---|
| mt35sol009 | Ud | Soporte para módulo solar fotovoltaico, de hormigón, de 682x507x195 mm, con posibilidad de ajustar el ángulo de inclinación entre 10° y 40°. (material) | 1.000 | 46.80 | 46.80 |
| mo003 | h | Oficial 1ª electricista. (mano de obra) | 0.050 | 23.16 | 1.16 |
| mo102 | h | Ayudante electricista. (mano de obra) | 0.050 | 21.75 | 1.09 |
| % | % | Costes directos complementarios | 2 % | 49.05 | 0.98 |
|  |  | Costes directos |  |  | 50.03 |
