# Termostato de ambiente, empotrado, antivandálico

- Propiedad del archivo: CYPE INGENIEROS, S.A.
- Formato: FIEBDC-3/2002
- Ámbito geográfico: Región de Murcia
- Divisa: EUR
- Costes indirectos: 3.00 %
- IVA: 21.00 %

## I Instalaciones

### IE Eléctricas

#### IEM Mecanismos

**IEM142** Ud Termostato de ambiente, empotrado, antivandálico.
Termostato de ambiente, antivandálico, con grado de protección IP44, gama media formado por termostato de ambiente de material termoplástico color blanco acabado brillante con display digital, sonda de temperatura de suelo de 6 mm de diámetro color negro con 4 m de cable y marco adaptador con tapa abatible transparente de material termoplástico color blanco acabado brillante, con grado de protección IP40. Instalación empotrada.
Criterio de valoración económica: El precio no incluye la caja para mecanismo empotrado ni el marco embellecedor.
Incluye: Montaje, conexionado y comprobación de su correcto funcionamiento.
Criterio de medición de proyecto: Número de unidades previstas, según documentación gráfica de Proyecto.
Criterio de medición de obra: Se medirá el número de unidades realmente ejecutadas según especificaciones de Proyecto.

| Código | Ud | Descripción | Rendimiento | Precio | Importe |
|---|---|---|---|---|---|
| mt42gir092ab | Ud | Termostato de ambiente de material termoplástico color blanco acabado brillante con display digital, con reloj programador con cambio automático de horario verano/invierno, programador horario con hasta 32 puntos de conmutación y 3 modos de funcionamiento (ahorro de energía, Party y vacaciones), tensión de alimentación 230 V, para empotrar. (material) | 1.000 | 213.51 | 213.51 |
| mt42gir095a | Ud | Sonda de temperatura de suelo de 6 mm de diámetro color negro con 4 m de cable, para conexión con termostato de ambiente. (material) | 1.000 | 21.97 | 21.97 |
| mt42gir893b | Ud | Marco adaptador con tapa abatible transparente de material termoplástico color blanco acabado brillante, con grado de protección IP40, con resistencia a los rayos UV y a la intemperie. (material) | 1.000 | 19.39 | 19.39 |
| mo003 | h | Oficial 1ª electricista. (mano de obra) | 0.239 | 23.16 | 5.54 |
| % | % | Costes directos complementarios | 2 % | 260.41 | 5.21 |
|  |  | Costes directos |  |  | 265.62 |
