# Interruptor empotrado

- Propiedad del archivo: CYPE INGENIEROS, S.A.
- Formato: FIEBDC-3/2002
- Ámbito geográfico: Región de Murcia
- Divisa: EUR
- Costes indirectos: 3.00 %
- IVA: 21.00 %

## I Instalaciones

### IE Eléctricas

#### IEM Mecanismos

**IEM020** Ud Interruptor empotrado.
Interruptor unipolar (1P), gama básica, intensidad asignada 10 AX, tensión asignada 250 V, con tecla simple, de color blanco y marco embellecedor para 1 elemento, de color blanco. Instalación empotrada.
Criterio de valoración económica: El precio no incluye la caja para mecanismo empotrado.
Incluye: Montaje, conexionado y comprobación de su correcto funcionamiento.
Criterio de medición de proyecto: Número de unidades previstas, según documentación gráfica de Proyecto.
Criterio de medición de obra: Se medirá el número de unidades realmente ejecutadas según especificaciones de Proyecto.

| Código | Ud | Descripción | Rendimiento | Precio | Importe |
|---|---|---|---|---|---|
| mt33gbg100a | Ud | Interruptor unipolar (1P) para empotrar, gama básica, intensidad asignada 10 AX, tensión asignada 250 V, según EN 60669. (material) | 1.000 | 3.08 | 3.08 |
| mt33gbg105a | Ud | Tecla simple, para interruptor/conmutador, gama básica, de color blanco. (material) | 1.000 | 1.69 | 1.69 |
| mt33gbg950a | Ud | Marco embellecedor para 1 elemento, gama básica, de color blanco. (material) | 1.000 | 1.94 | 1.94 |
| mo003 | h | Oficial 1ª electricista. (mano de obra) | 0.189 | 23.16 | 4.38 |
| % | % | Costes directos complementarios | 2 % | 11.09 | 0.22 |
|  |  | Costes directos |  |  | 11.31 |
