# Toma de tierra con conductor desnudo, enterrado horizontalmente, dispuesto en forma de pata de ganso

- Propiedad del archivo: CYPE INGENIEROS, S.A.
- Formato: FIEBDC-3/2002
- Ámbito geográfico: Región de Murcia
- Divisa: EUR
- Costes indirectos: 3.00 %
- IVA: 21.00 %

## I Instalaciones

### IE Eléctricas

#### IEP Puesta a tierra

**IEP023** Ud Toma de tierra con conductor desnudo, enterrado horizontalmente, dispuesto en forma de pata de ganso.
Toma de tierra compuesta por 25 m de pletina conductora de cobre estañado de 30x2 mm, repartida en 3 ramas enterradas en zanjas de 60 cm de profundidad, siendo la apertura entre ramas de 45°, en forma de pata de ganso, conectada a puente para comprobación, dentro de una arqueta de registro de polipropileno de 30x30 cm. Incluso replanteo, excavación de la zanja, colocación de las pletinas conductoras en su interior, colocación de la arqueta de registro, conexión de las pletinas conductoras con la línea de enlace mediante borne de unión, relleno con tierras de préstamo y conexionado a la red de tierra mediante puente de comprobación. Totalmente montada, conexionada y probada.
Incluye: Replanteo. Excavación de las zanjas. Colocación de las pletinas conductoras. Colocación de la arqueta de registro. Conexión de las pletinas conductoras con la línea de enlace. Relleno de la zona excavada. Conexión a la red de tierra. Realización de pruebas de servicio.
Criterio de medición de proyecto: Número de unidades previstas, según documentación gráfica de Proyecto.
Criterio de medición de obra: Se medirá el número de unidades realmente ejecutadas según especificaciones de Proyecto.

| Código | Ud | Descripción | Rendimiento | Precio | Importe |
|---|---|---|---|---|---|
| mt41pca010a | m | Pletina conductora de cobre estañado, desnuda, de 30x2 mm. (material) | 25.000 | 53.69 | 1342.25 |
| mt35tta050 | Ud | Borne para conexiones eléctricas de unión universal. (material) | 1.000 | 22.50 | 22.50 |
| mt35tta010 | Ud | Arqueta de polipropileno para toma de tierra, de 300x300 mm, con tapa de registro. (material) | 1.000 | 74.00 | 74.00 |
| mt35tta030 | Ud | Puente para comprobación de puesta a tierra de la instalación eléctrica. (material) | 1.000 | 46.00 | 46.00 |
| mt01arz030a | m³ | Tierra de préstamo, para relleno de zanjas, compactable y exenta de áridos mayores de 8 cm, raíces, escombros, materia orgánica, detritus o cualquier otro material desaconsejable. (material) | 6.000 | 5.80 | 34.80 |
| mt35www020 | Ud | Material auxiliar para instalaciones de toma de tierra. (material) | 1.000 | 1.15 | 1.15 |
| mq01exn050c | h | Retroexcavadora sobre neumáticos, de 85 kW, con martillo rompedor. (maquinaria) | 3.300 | 72.80 | 240.24 |
| mq04dua020b | h | Dumper de descarga frontal de 2 t de carga útil. (maquinaria) | 0.600 | 10.38 | 6.23 |
| mq02rod010d | h | Bandeja vibrante de guiado manual, de 300 kg, anchura de trabajo 70 cm, reversible. (maquinaria) | 0.900 | 7.16 | 6.44 |
| mq02cia020j | h | Camión cisterna, de 8 m³ de capacidad. (maquinaria) | 0.060 | 118.90 | 7.13 |
| mo003 | h | Oficial 1ª electricista. (mano de obra) | 0.249 | 23.16 | 5.77 |
| mo102 | h | Ayudante electricista. (mano de obra) | 0.249 | 21.75 | 5.42 |
| mo113 | h | Peón ordinario construcción. (mano de obra) | 3.284 | 21.19 | 69.59 |
| % | % | Costes directos complementarios | 2 % | 1861.52 | 37.23 |
|  |  | Costes directos |  |  | 1898.75 |
