# Batería de condensadores

- Propiedad del archivo: CYPE INGENIEROS, S.A.
- Formato: FIEBDC-3/2002
- Ámbito geográfico: Región de Murcia
- Divisa: EUR
- Costes indirectos: 3.00 %
- IVA: 21.00 %

## I Instalaciones

### IE Eléctricas

#### IEQ Equipos para corregir el factor de potencia

**IEQ020** Ud Batería de condensadores.
Batería automática de condensadores, para 785 kVAr de potencia reactiva, de 10 escalones con una relación de potencia entre condensadores de 1:2:2:2:2:2:2:2:2:2, para alimentación trifásica a 400 V de tensión y 50 Hz de frecuencia, compuesta por armario metálico con grado de protección IP21, de 2460x460x1895 mm; condensadores; regulador de energía reactiva con pantalla de cristal líquido; contactores con bloque de preinserción y resistencia de descarga rápida; y fusibles de alto poder de corte. Incluso accesorios necesarios para su correcta instalación.
Incluye: Montaje y fijación. Conexionado y puesta en marcha.
Criterio de medición de proyecto: Número de unidades previstas, según documentación gráfica de Proyecto.
Criterio de medición de obra: Se medirá el número de unidades realmente ejecutadas según especificaciones de Proyecto.

| Código | Ud | Descripción | Rendimiento | Precio | Importe |
|---|---|---|---|---|---|
| mt35pci100S1S1 | Ud | Batería automática de condensadores, para 785 kVAr de potencia reactiva, de 10 escalones con una relación de potencia entre condensadores de 1:2:2:2:2:2:2:2:2:2, para alimentación trifásica a 400 V de tensión y 50 Hz de frecuencia, compuesta por armario metálico con grado de protección IP21, de 2460x460x1895 mm; condensadores; regulador de energía reactiva con pantalla de cristal líquido; contactores con bloque de preinserción y resistencia de descarga rápida; y fusibles de alto poder de corte. (material) | 1.000 | 23646.37 | 23646.37 |
| mo003 | h | Oficial 1ª electricista. (mano de obra) | 10.947 | 23.16 | 253.53 |
| mo102 | h | Ayudante electricista. (mano de obra) | 10.947 | 21.75 | 238.10 |
| % | % | Costes directos complementarios | 2 % | 24138.00 | 482.76 |
|  |  | Costes directos |  |  | 24620.76 |
