# Interruptor diferencial modular, "CHINT ELECTRICS"

- Propiedad del archivo: CYPE INGENIEROS, S.A.
- Formato: FIEBDC-3/2002
- Ámbito geográfico: Región de Murcia
- Divisa: EUR
- Costes indirectos: 3.00 %
- IVA: 21.00 %

## I Instalaciones

### IE Eléctricas

#### IEX Aparamenta

**IEX061** Ud Interruptor diferencial modular, "CHINT ELECTRICS".
Interruptor diferencial instantáneo superinmunizado, de 2 módulos, bipolar (2P), intensidad nominal 25 A, sensibilidad 30 mA, poder de corte 6 kA, clase Asi, modelo NL1-2-25-30ASi "CHINT ELECTRICS", de 36x80x77,8 mm, grado de protección IP20, montaje sobre carril DIN (35 mm) y fijación a carril mediante garras. Totalmente montado, conexionado y probado.
Incluye: Montaje y conexionado del elemento.
Criterio de medición de proyecto: Número de unidades previstas, según documentación gráfica de Proyecto.
Criterio de medición de obra: Se medirá el número de unidades realmente ejecutadas según especificaciones de Proyecto.

| Código | Ud | Descripción | Rendimiento | Precio | Importe |
|---|---|---|---|---|---|
| mt35amc110ga | Ud | Interruptor diferencial instantáneo superinmunizado, de 2 módulos, bipolar (2P), intensidad nominal 25 A, sensibilidad 30 mA, poder de corte 6 kA, clase Asi, modelo NL1-2-25-30ASi "CHINT ELECTRICS", de 36x80x77,8 mm, grado de protección IP20, montaje sobre carril DIN (35 mm) y fijación a carril mediante garras, según UNE-EN 61008-1. (material) | 1.000 | 220.00 | 220.00 |
| mo003 | h | Oficial 1ª electricista. (mano de obra) | 0.249 | 23.16 | 5.77 |
| % | % | Costes directos complementarios | 2 % | 225.77 | 4.52 |
|  |  | Costes directos |  |  | 230.29 |
