# Interruptor diferencial modular, "HAGER"

- Propiedad del archivo: CYPE INGENIEROS, S.A.
- Formato: FIEBDC-3/2002
- Ámbito geográfico: Región de Murcia
- Divisa: EUR
- Costes indirectos: 3.00 %
- IVA: 21.00 %

## I Instalaciones

### IE Eléctricas

#### IEX Aparamenta

**IEX062** Ud Interruptor diferencial modular, "HAGER".
Interruptor diferencial selectivo, clase AC, tetrapolar (4P), intensidad nominal 80 A, sensibilidad 300 mA, CP480M "HAGER", montaje sobre carril DIN. Totalmente montado, conexionado y probado.
Incluye: Montaje y conexionado del elemento.
Criterio de medición de proyecto: Número de unidades previstas, según documentación gráfica de Proyecto.
Criterio de medición de obra: Se medirá el número de unidades realmente ejecutadas según especificaciones de Proyecto.

| Código | Ud | Descripción | Rendimiento | Precio | Importe |
|---|---|---|---|---|---|
| mt35hag016gf | Ud | Interruptor diferencial selectivo, clase AC, tetrapolar (4P), intensidad nominal 80 A, sensibilidad 300 mA, CP480M "HAGER", montaje sobre carril DIN, según UNE-EN 61008-1. (material) | 1.000 | 911.69 | 911.69 |
| mo003 | h | Oficial 1ª electricista. (mano de obra) | 0.348 | 23.16 | 8.06 |
| % | % | Costes directos complementarios | 2 % | 919.75 | 18.40 |
|  |  | Costes directos |  |  | 938.15 |
