# Seccionador

- Propiedad del archivo: CYPE INGENIEROS, S.A.
- Formato: FIEBDC-3/2002
- Ámbito geográfico: Región de Murcia
- Divisa: EUR
- Costes indirectos: 3.00 %
- IVA: 21.00 %

## I Instalaciones

### IE Eléctricas

#### IEX Aparamenta

**IEX215** Ud Seccionador.
Seccionador con mando rotativo, tetrapolar (4P), intensidad nominal 630 A, con fusible T3, de 426x300x350 mm. Totalmente montado, conexionado y probado.
Incluye: Montaje y conexionado del elemento.
Criterio de medición de proyecto: Número de unidades previstas, según documentación gráfica de Proyecto.
Criterio de medición de obra: Se medirá el número de unidades realmente ejecutadas según especificaciones de Proyecto.

| Código | Ud | Descripción | Rendimiento | Precio | Importe |
|---|---|---|---|---|---|
| mt35amc561p | Ud | Seccionador con mando rotativo, tetrapolar (4P), intensidad nominal 630 A, con fusible T3, de 426x300x350 mm, según UNE-EN 60947-3. (material) | 1.000 | 819.20 | 819.20 |
| mo003 | h | Oficial 1ª electricista. (mano de obra) | 0.697 | 23.16 | 16.14 |
| % | % | Costes directos complementarios | 2 % | 835.34 | 16.71 |
|  |  | Costes directos |  |  | 852.05 |
