# Arrancador directo

- Propiedad del archivo: CYPE INGENIEROS, S.A.
- Formato: FIEBDC-3/2002
- Ámbito geográfico: Región de Murcia
- Divisa: EUR
- Costes indirectos: 3.00 %
- IVA: 21.00 %

## I Instalaciones

### IE Eléctricas

#### IEX Aparamenta

**IEX230** Ud Arrancador directo.
Arrancador directo, para motor de 7,5 kW, formado por caja metálica, pulsador de paro, pulsador de marcha y contactor de intensidad nominal 18 A y tensión de bobina 400 V, de 116x207x138 mm. Totalmente montado, conexionado y probado.
Incluye: Montaje y conexionado del elemento.
Criterio de medición de proyecto: Número de unidades previstas, según documentación gráfica de Proyecto.
Criterio de medición de obra: Se medirá el número de unidades realmente ejecutadas según especificaciones de Proyecto.

| Código | Ud | Descripción | Rendimiento | Precio | Importe |
|---|---|---|---|---|---|
| mt35amc160ii | Ud | Arrancador directo, para motor de 7,5 kW, formado por caja metálica, pulsador de paro, pulsador de marcha y contactor de intensidad nominal 18 A y tensión de bobina 400 V, de 116x207x138 mm. (material) | 1.000 | 62.60 | 62.60 |
| mo003 | h | Oficial 1ª electricista. (mano de obra) | 0.338 | 23.16 | 7.83 |
| % | % | Costes directos complementarios | 2 % | 70.43 | 1.41 |
|  |  | Costes directos |  |  | 71.84 |
