# Armario de abonado, modular

- Propiedad del archivo: CYPE INGENIEROS, S.A.
- Formato: FIEBDC-3/2002
- Ámbito geográfico: Región de Murcia
- Divisa: EUR
- Costes indirectos: 3.00 %
- IVA: 21.00 %

## I Instalaciones

### IE Eléctricas

#### IEX Aparamenta

**IEX410** Ud Armario de abonado, modular.
Armario de distribución metálico, para empotrar, con puerta ciega, grado de protección IP40, aislamiento clase II, para 72 módulos, en 3 filas, con emplazamiento para un kit de equipamiento en dos filas, de 600x580x95 mm, con carril DIN, cierre con llave, acabado con pintura epoxi y panel trasero de chapa de acero galvanizado, con kit para el precintado del interruptor de control de potencia. Totalmente montado.
Incluye: Colocación y fijación del elemento.
Criterio de medición de proyecto: Número de unidades previstas, según documentación gráfica de Proyecto.
Criterio de medición de obra: Se medirá el número de unidades realmente ejecutadas según especificaciones de Proyecto.

| Código | Ud | Descripción | Rendimiento | Precio | Importe |
|---|---|---|---|---|---|
| mt35amc935kcfw | Ud | Armario de distribución metálico, para empotrar, con puerta ciega, grado de protección IP40, aislamiento clase II, para 72 módulos, en 3 filas, con emplazamiento para un kit de equipamiento en dos filas, de 600x580x95 mm, con carril DIN, cierre con llave, acabado con pintura epoxi y panel trasero de chapa de acero galvanizado, incluso accesorios de montaje, según UNE-EN 60670-1. (material) | 1.000 | 326.82 | 326.82 |
| mt35amc941a | Ud | Kit para el precintado del interruptor de control de potencia, formado por el cajetín para el interruptor de control de potencia y 2 carriles DIN para un total de 24 módulos, según UNE-EN 60670-1. (material) | 1.000 | 109.49 | 109.49 |
| mo003 | h | Oficial 1ª electricista. (mano de obra) | 0.271 | 23.16 | 6.28 |
| % | % | Costes directos complementarios | 2 % | 442.59 | 8.85 |
|  |  | Costes directos |  |  | 451.44 |
