# Interruptor de control de potencia (ICP)

- Propiedad del archivo: CYPE INGENIEROS, S.A.
- Formato: FIEBDC-3/2002
- Ámbito geográfico: Región de Murcia
- Divisa: EUR
- Costes indirectos: 3.00 %
- IVA: 21.00 %

## I Instalaciones

### IE Eléctricas

#### IEX Aparamenta

**IEX055** Ud Interruptor de control de potencia (ICP).
Interruptor de control de potencia, de 2 módulos, bipolar (2P), intensidad nominal 3 A, poder de corte 6 kA, curva ICP-M, de 36x80x77,8 mm, grado de protección IP20, montaje sobre carril DIN (35 mm) y fijación a carril mediante garras. Totalmente montado, conexionado y probado.
Incluye: Montaje y conexionado del elemento.
Criterio de medición de proyecto: Número de unidades previstas, según documentación gráfica de Proyecto.
Criterio de medición de obra: Se medirá el número de unidades realmente ejecutadas según especificaciones de Proyecto.

| Código | Ud | Descripción | Rendimiento | Precio | Importe |
|---|---|---|---|---|---|
| mt35amc026aa | Ud | Interruptor de control de potencia, de 2 módulos, bipolar (2P), intensidad nominal 3 A, poder de corte 6 kA, curva ICP-M, de 36x80x77,8 mm, grado de protección IP20, montaje sobre carril DIN (35 mm) y fijación a carril mediante garras, según UNE 20317. (material) | 1.000 | 76.25 | 76.25 |
| mo003 | h | Oficial 1ª electricista. (mano de obra) | 0.249 | 23.16 | 5.77 |
| % | % | Costes directos complementarios | 2 % | 82.02 | 1.64 |
|  |  | Costes directos |  |  | 83.66 |
