# Interruptor combinado magnetotérmico-diferencial, modular, "CHINT ELECTRICS"

- Propiedad del archivo: CYPE INGENIEROS, S.A.
- Formato: FIEBDC-3/2002
- Ámbito geográfico: Región de Murcia
- Divisa: EUR
- Costes indirectos: 3.00 %
- IVA: 21.00 %

## I Instalaciones

### IE Eléctricas

#### IEX Aparamenta

**IEX070** Ud Interruptor combinado magnetotérmico-diferencial, modular, "CHINT ELECTRICS".
Interruptor combinado magnetotérmico-diferencial, de 2 módulos, bipolar (1P+N), intensidad nominal 6 A, sensibilidad 30 mA, poder de corte 6 kA, curva C, clase A, modelo NB1L-1N-6C30A/2 "CHINT ELECTRICS", de 36x80x77,8 mm, grado de protección IP20, montaje sobre carril DIN (35 mm) y fijación a carril mediante garras. Totalmente montado, conexionado y probado.
Incluye: Montaje y conexionado del elemento.
Criterio de medición de proyecto: Número de unidades previstas, según documentación gráfica de Proyecto.
Criterio de medición de obra: Se medirá el número de unidades realmente ejecutadas según especificaciones de Proyecto.

| Código | Ud | Descripción | Rendimiento | Precio | Importe |
|---|---|---|---|---|---|
| mt35amc200ha | Ud | Interruptor combinado magnetotérmico-diferencial, de 2 módulos, bipolar (1P+N), intensidad nominal 6 A, sensibilidad 30 mA, poder de corte 6 kA, curva C, clase A, modelo NB1L-1N-6C30A/2 "CHINT ELECTRICS", de 36x80x77,8 mm, grado de protección IP20, montaje sobre carril DIN (35 mm) y fijación a carril mediante garras, según UNE-EN 61009-1. (material) | 1.000 | 145.70 | 145.70 |
| mo003 | h | Oficial 1ª electricista. (mano de obra) | 0.249 | 23.16 | 5.77 |
| % | % | Costes directos complementarios | 2 % | 151.47 | 3.03 |
|  |  | Costes directos |  |  | 154.50 |
