# Interruptor combinado magnetotérmico-diferencial, modular, "HAGER"

- Propiedad del archivo: CYPE INGENIEROS, S.A.
- Formato: FIEBDC-3/2002
- Ámbito geográfico: Región de Murcia
- Divisa: EUR
- Costes indirectos: 3.00 %
- IVA: 21.00 %

## I Instalaciones

### IE Eléctricas

#### IEX Aparamenta

**IEX071** Ud Interruptor combinado magnetotérmico-diferencial, modular, "HAGER".
Interruptor combinado magnetotérmico-diferencial, poder de corte 6 kA, curva C, bipolar (1P+N), sensibilidad 10 mA, clase AC, intensidad nominal 16 A, ACC916M "HAGER", montaje sobre carril DIN. Totalmente montado, conexionado y probado.
Incluye: Montaje y conexionado del elemento.
Criterio de medición de proyecto: Número de unidades previstas, según documentación gráfica de Proyecto.
Criterio de medición de obra: Se medirá el número de unidades realmente ejecutadas según especificaciones de Proyecto.

| Código | Ud | Descripción | Rendimiento | Precio | Importe |
|---|---|---|---|---|---|
| mt35hag012ca | Ud | Interruptor combinado magnetotérmico-diferencial, poder de corte 6 kA, curva C, bipolar (1P+N), sensibilidad 10 mA, clase AC, intensidad nominal 16 A, ACC916M "HAGER", montaje sobre carril DIN, según UNE-EN 61009-1. (material) | 1.000 | 315.28 | 315.28 |
| mo003 | h | Oficial 1ª electricista. (mano de obra) | 0.249 | 23.16 | 5.77 |
| % | % | Costes directos complementarios | 2 % | 321.05 | 6.42 |
|  |  | Costes directos |  |  | 327.47 |
