# Interruptor combinado magnetotérmico-diferencial, modular, "SIEMENS"

- Propiedad del archivo: CYPE INGENIEROS, S.A.
- Formato: FIEBDC-3/2002
- Ámbito geográfico: Región de Murcia
- Divisa: EUR
- Costes indirectos: 3.00 %
- IVA: 21.00 %

## I Instalaciones

### IE Eléctricas

#### IEX Aparamenta

**IEX074** Ud Interruptor combinado magnetotérmico-diferencial, modular, "SIEMENS".
Interruptor combinado magnetotérmico-diferencial, poder de corte 10 kA, curva C, tetrapolar (4P), intensidad nominal 100 A, con bloque diferencial instantáneo, sensibilidad 30 mA, clase B, resistencia a la corriente de impulso de onda 8/20 µs (Iimp) 3 kA, Siquence 5SU1374-7AK81 "SIEMENS", montaje sobre carril DIN. Totalmente montado, conexionado y probado.
Incluye: Montaje y conexionado del elemento.
Criterio de medición de proyecto: Número de unidades previstas, según documentación gráfica de Proyecto.
Criterio de medición de obra: Se medirá el número de unidades realmente ejecutadas según especificaciones de Proyecto.

| Código | Ud | Descripción | Rendimiento | Precio | Importe |
|---|---|---|---|---|---|
| mt35sie036aa | Ud | Interruptor combinado magnetotérmico-diferencial, poder de corte 10 kA, curva C, tetrapolar (4P), intensidad nominal 100 A, con bloque diferencial instantáneo, sensibilidad 30 mA, clase B, resistencia a la corriente de impulso de onda 8/20 µs (Iimp) 3 kA, Siquence 5SU1374-7AK81 "SIEMENS", montaje sobre carril DIN, según UNE-EN 61009-1. (material) | 1.000 | 5504.80 | 5504.80 |
| mo003 | h | Oficial 1ª electricista. (mano de obra) | 0.348 | 23.16 | 8.06 |
| % | % | Costes directos complementarios | 2 % | 5512.86 | 110.26 |
|  |  | Costes directos |  |  | 5623.12 |
