# Interruptor automático magnético en caja moldeada

- Propiedad del archivo: CYPE INGENIEROS, S.A.
- Formato: FIEBDC-3/2002
- Ámbito geográfico: Región de Murcia
- Divisa: EUR
- Costes indirectos: 3.00 %
- IVA: 21.00 %

## I Instalaciones

### IE Eléctricas

#### IEX Aparamenta

**IEX202** Ud Interruptor automático magnético en caja moldeada.
Interruptor automático magnético en caja moldeada, tripolar (3P), intensidad nominal 2,5 A, poder de corte 36 kA a 400 V, ajuste de la intensidad de disparo magnético entre 6 y 14 x In, de 105x161x86 mm. Totalmente montado, conexionado y probado.
Incluye: Montaje y conexionado del elemento.
Criterio de medición de proyecto: Número de unidades previstas, según documentación gráfica de Proyecto.
Criterio de medición de obra: Se medirá el número de unidades realmente ejecutadas según especificaciones de Proyecto.

| Código | Ud | Descripción | Rendimiento | Precio | Importe |
|---|---|---|---|---|---|
| mt35ase510aa | Ud | Interruptor automático magnético en caja moldeada, tripolar (3P), intensidad nominal 2,5 A, poder de corte 36 kA a 400 V, ajuste de la intensidad de disparo magnético entre 6 y 14 x In, de 105x161x86 mm, según UNE-EN 60947-2. (material) | 1.000 | 520.93 | 520.93 |
| mo003 | h | Oficial 1ª electricista. (mano de obra) | 0.597 | 23.16 | 13.83 |
| % | % | Costes directos complementarios | 2 % | 534.76 | 10.70 |
|  |  | Costes directos |  |  | 545.46 |
