# Relé diferencial

- Propiedad del archivo: CYPE INGENIEROS, S.A.
- Formato: FIEBDC-3/2002
- Ámbito geográfico: Región de Murcia
- Divisa: EUR
- Costes indirectos: 3.00 %
- IVA: 21.00 %

## I Instalaciones

### IE Eléctricas

#### IEX Aparamenta

**IEX205** Ud Relé diferencial.
Relé diferencial electrónico, de 3 módulos, ajuste de la intensidad de disparo de 0,3 ó 0,5 A, ajuste del tiempo de disparo de 0,02 ó 0,5 s, con control permanente del circuito toroide-relé diferencial, posibilidad de reseteado manual o automático y posibilidad de realizar el test a distancia, de 52,5x85x73 mm, grado de protección IP20, montaje sobre carril DIN (35 mm) y fijación a carril mediante garras, con transformador toroidal cerrado para relé diferencial, de 28 mm de diámetro útil para el paso de cables. Totalmente montado, conexionado y probado.
Incluye: Montaje y conexionado del elemento.
Criterio de medición de proyecto: Número de unidades previstas, según documentación gráfica de Proyecto.
Criterio de medición de obra: Se medirá el número de unidades realmente ejecutadas según especificaciones de Proyecto.

| Código | Ud | Descripción | Rendimiento | Precio | Importe |
|---|---|---|---|---|---|
| mt35amc850a | Ud | Relé diferencial electrónico, de 3 módulos, ajuste de la intensidad de disparo de 0,3 ó 0,5 A, ajuste del tiempo de disparo de 0,02 ó 0,5 s, con control permanente del circuito toroide-relé diferencial, posibilidad de reseteado manual o automático y posibilidad de realizar el test a distancia, de 52,5x85x73 mm, grado de protección IP20, montaje sobre carril DIN (35 mm) y fijación a carril mediante garras. (material) | 1.000 | 214.11 | 214.11 |
| mt35amc860a | Ud | Transformador toroidal cerrado para relé diferencial, de 28 mm de diámetro útil para el paso de cables, montaje sobre carril DIN (35 mm). (material) | 1.000 | 52.16 | 52.16 |
| mo003 | h | Oficial 1ª electricista. (mano de obra) | 0.498 | 23.16 | 11.53 |
| % | % | Costes directos complementarios | 2 % | 277.80 | 5.56 |
|  |  | Costes directos |  |  | 283.36 |
