# Interruptor-seccionador

- Propiedad del archivo: CYPE INGENIEROS, S.A.
- Formato: FIEBDC-3/2002
- Ámbito geográfico: Región de Murcia
- Divisa: EUR
- Costes indirectos: 3.00 %
- IVA: 21.00 %

## I Instalaciones

### IE Eléctricas

#### IEX Aparamenta

**IEX210** Ud Interruptor-seccionador.
Interruptor-seccionador con mando rotativo, tetrapolar (4P), intensidad nominal 16 A, con fusible de 16 A, de 105x123x92 mm. Totalmente montado, conexionado y probado.
Incluye: Montaje y conexionado del elemento.
Criterio de medición de proyecto: Número de unidades previstas, según documentación gráfica de Proyecto.
Criterio de medición de obra: Se medirá el número de unidades realmente ejecutadas según especificaciones de Proyecto.

| Código | Ud | Descripción | Rendimiento | Precio | Importe |
|---|---|---|---|---|---|
| mt35amc551aa | Ud | Interruptor-seccionador con mando rotativo, tetrapolar (4P), intensidad nominal 16 A, con fusible de 16 A, de 105x123x92 mm, según UNE-EN 60947-3. (material) | 1.000 | 63.18 | 63.18 |
| mo003 | h | Oficial 1ª electricista. (mano de obra) | 0.697 | 23.16 | 16.14 |
| % | % | Costes directos complementarios | 2 % | 79.32 | 1.59 |
|  |  | Costes directos |  |  | 80.91 |
