# Arrancador estrella-triángulo

- Propiedad del archivo: CYPE INGENIEROS, S.A.
- Formato: FIEBDC-3/2002
- Ámbito geográfico: Región de Murcia
- Divisa: EUR
- Costes indirectos: 3.00 %
- IVA: 21.00 %

## I Instalaciones

### IE Eléctricas

#### IEX Aparamenta

**IEX220** Ud Arrancador estrella-triángulo.
Arrancador estrella-triángulo, para motor de 7,5 kW, de intensidad nominal 15,5 A y tensión de bobina 110 V, formado por temporizador neumático, con retardo a la conexión entre 0,1 y 30 s y contactos 1NA+1NC, contactor de línea, contactor de triángulo, contactor de estrella, y relé térmico, ajustado a una intensidad de 9 A. Totalmente montado, conexionado y probado.
Incluye: Montaje y conexionado del elemento.
Criterio de medición de proyecto: Número de unidades previstas, según documentación gráfica de Proyecto.
Criterio de medición de obra: Se medirá el número de unidades realmente ejecutadas según especificaciones de Proyecto.

| Código | Ud | Descripción | Rendimiento | Precio | Importe |
|---|---|---|---|---|---|
| mt35amc170aaa1 | Ud | Arrancador estrella-triángulo, para motor de 7,5 kW, de intensidad nominal 15,5 A y tensión de bobina 110 V, formado por temporizador neumático, con retardo a la conexión entre 0,1 y 30 s y contactos 1NA+1NC, contactor de línea, contactor de triángulo, contactor de estrella, y relé térmico, ajustado a una intensidad de 9 A. (material) | 1.000 | 195.10 | 195.10 |
| mo003 | h | Oficial 1ª electricista. (mano de obra) | 0.498 | 23.16 | 11.53 |
| % | % | Costes directos complementarios | 2 % | 206.63 | 4.13 |
|  |  | Costes directos |  |  | 210.76 |
