# Armario de abonado, modular

- Propiedad del archivo: CYPE INGENIEROS, S.A.
- Formato: FIEBDC-3/2002
- Ámbito geográfico: Región de Murcia
- Divisa: EUR
- Costes indirectos: 3.00 %
- IVA: 21.00 %

## I Instalaciones

### IE Eléctricas

#### IEX Aparamenta

**IEX410** Ud Armario de abonado, modular.
Armario de abonado metálico, para empotrar, con alojamiento para el interruptor de control de potencia, puerta ciega, grado de protección IP40, aislamiento clase II, para 24 módulos, en 2 filas, de 440x635x65 mm, con carril DIN, cierre con pestillo, panel trasero de chapa de acero galvanizado. Totalmente montado.
Incluye: Colocación y fijación del elemento.
Criterio de medición de proyecto: Número de unidades previstas, según documentación gráfica de Proyecto.
Criterio de medición de obra: Se medirá el número de unidades realmente ejecutadas según especificaciones de Proyecto.

| Código | Ud | Descripción | Rendimiento | Precio | Importe |
|---|---|---|---|---|---|
| mt35amc945aa | Ud | Armario de abonado metálico, para empotrar, con alojamiento para el interruptor de control de potencia, puerta ciega, grado de protección IP40, aislamiento clase II, para 24 módulos, en 2 filas, de 440x635x65 mm, con carril DIN, cierre con pestillo, panel trasero de chapa de acero galvanizado, incluso accesorios de montaje, según UNE-EN 60670-1. (material) | 1.000 | 100.43 | 100.43 |
| mo003 | h | Oficial 1ª electricista. (mano de obra) | 0.223 | 23.16 | 5.16 |
| % | % | Costes directos complementarios | 2 % | 105.59 | 2.11 |
|  |  | Costes directos |  |  | 107.70 |
