# Arqueta de paso

- Propiedad del archivo: CYPE INGENIEROS, S.A.
- Formato: FIEBDC-3/2002
- Ámbito geográfico: Región de Murcia
- Divisa: EUR
- Costes indirectos: 3.00 %
- IVA: 21.00 %

## I Instalaciones

### IF Fontanería

#### IFB Tubos de alimentación

**IFB020** Ud Arqueta de paso.
Arqueta de paso prefabricada, de polipropileno, de sección circular de 38 cm de diámetro en la base y 24 cm de altura, con tapa de 30 cm de diámetro y llave de paso de compuerta de latón fundido, sobre solera de hormigón en masa HM-20/B/20/X0 de 15 cm de espesor. Incluso conexiones de conducciones y remates.
Criterio de valoración económica: El precio no incluye la excavación ni el relleno del trasdós.
Incluye: Replanteo. Eliminación de las tierras sueltas del fondo de la excavación. Vertido y compactación del hormigón en formación de solera. Colocación de la arqueta prefabricada. Formación de agujeros para el paso de los tubos. Colocación y conexión de la llave de paso. Colocación de la tapa y los accesorios.
Criterio de medición de proyecto: Número de unidades previstas, según documentación gráfica de Proyecto.
Criterio de medición de obra: Se medirá el número de unidades realmente ejecutadas según especificaciones de Proyecto.

| Código | Ud | Descripción | Rendimiento | Precio | Importe |
|---|---|---|---|---|---|
| mt10hmf010tLb | m³ | Hormigón HM-20/B/20/X0, fabricado en central. (material) | 0.054 | 85.80 | 4.63 |
| mt37aar020b | Ud | Arqueta de polipropileno, de sección circular, de 38 cm de diámetro en la base y 24 cm de altura, con tapa de color verde de 30 cm de diámetro. (material) | 1.000 | 14.74 | 14.74 |
| mt37svc010u | Ud | Válvula de compuerta de latón fundido, para roscar, de 3". (material) | 1.000 | 79.94 | 79.94 |
| mt37www010 | Ud | Material auxiliar para instalaciones de fontanería. (material) | 1.000 | 1.40 | 1.40 |
| au00auh040 |  | Vibrador de hormigón, eléctrico. | 1.000 | 0.00 | 0.00 |
| mo020 | h | Oficial 1ª construcción. (mano de obra) | 0.517 | 22.53 | 11.65 |
| mo113 | h | Peón ordinario construcción. (mano de obra) | 0.382 | 21.19 | 8.09 |
| mo008 | h | Oficial 1ª fontanero. (mano de obra) | 0.100 | 23.16 | 2.32 |
| mo107 | h | Ayudante fontanero. (mano de obra) | 0.100 | 21.75 | 2.18 |
| % | % | Costes directos complementarios | 2 % | 124.95 | 2.50 |
|  |  | Costes directos |  |  | 127.45 |
