# Colector de contadores divisionarios para abastecimiento de agua potable

- Propiedad del archivo: CYPE INGENIEROS, S.A.
- Formato: FIEBDC-3/2002
- Ámbito geográfico: Región de Murcia
- Divisa: EUR
- Costes indirectos: 3.00 %
- IVA: 21.00 %

## I Instalaciones

### IF Fontanería

#### IFC Contadores

**IFC015** Ud Colector de contadores divisionarios para abastecimiento de agua potable.
Colector de polipropileno copolímero random (PP-R), de 75 mm de diámetro y salidas a un lado con conexión embridada, para centralización de un máximo de 3 contadores de 1/2" DN 15 mm, con llave de corte, llaves de entrada, grifos de comprobación, válvulas de retención, llaves de salida y latiguillos. Incluso soportes para el colector y material auxiliar.
Criterio de valoración económica: El precio no incluye los contadores de agua.
Incluye: Replanteo. Colocación y fijación de los soportes del colector. Colocación y fijación de accesorios y piezas especiales. Colocación del colector. Conexionado y comprobación de su correcto funcionamiento.
Criterio de medición de proyecto: Número de unidades previstas, según documentación gráfica de Proyecto.
Criterio de medición de obra: Se medirá el número de unidades realmente ejecutadas según especificaciones de Proyecto.

| Código | Ud | Descripción | Rendimiento | Precio | Importe |
|---|---|---|---|---|---|
| mt37cci005d | Ud | Válvula de mariposa de aluminio, con disco de latón y fundición dúctil, DN 65 mm. (material) | 1.000 | 60.47 | 60.47 |
| mt37cci010b | Ud | Colector de polipropileno copolímero random (PP-R), de 75 mm de diámetro y salidas a un lado con conexión embridada, para centralización de 3 contadores divisionarios de agua en una columna, de 200x910 mm. Incluso soporte y brida. Según UNE 53943. (material) | 1.000 | 189.18 | 189.18 |
| mt37cci200a | Ud | Llave de entrada de latón, DN 15 mm, precintable, con junta y brida orientable y tuerca de unión de 3/4". (material) | 3.000 | 16.00 | 48.00 |
| mt37cci205a | Ud | Llave de salida de latón, DN 15 mm, precintable, con dispositivo antirretorno y tuerca de unión de 3/4". (material) | 3.000 | 12.10 | 36.30 |
| mt37sgl012a | Ud | Grifo de comprobación de latón, para roscar, de 1/2". (material) | 3.000 | 5.14 | 15.42 |
| mt37svr010a | Ud | Válvula de retención de latón para roscar de 1/2". (material) | 3.000 | 4.30 | 12.90 |
| mt37cci300a | Ud | Latiguillo de acero, con rosca macho-hembra de 3/4" y de 500 mm de longitud. (material) | 3.000 | 12.07 | 36.21 |
| mt37www010 | Ud | Material auxiliar para instalaciones de fontanería. (material) | 1.000 | 1.40 | 1.40 |
| mo008 | h | Oficial 1ª fontanero. (mano de obra) | 2.468 | 23.16 | 57.16 |
| mo107 | h | Ayudante fontanero. (mano de obra) | 1.234 | 21.75 | 26.84 |
| % | % | Costes directos complementarios | 2 % | 483.88 | 9.68 |
|  |  | Costes directos |  |  | 493.56 |
