# Descalcificador

- Propiedad del archivo: CYPE INGENIEROS, S.A.
- Formato: FIEBDC-3/2002
- Ámbito geográfico: Región de Murcia
- Divisa: EUR
- Costes indirectos: 3.00 %
- IVA: 21.00 %

## I Instalaciones

### IF Fontanería

#### IFT Sistemas de tratamiento de agua

**IFT010** Ud Descalcificador.
Descalcificador bibloc con mando volumétrico de cinco ciclos, rosca de 1", presión de trabajo de 1,5 a 6 bar, caudal de 4,8 m³/h, de 970x630x1560 mm, formado por botella de poliéster reforzado y depósito de sal. Incluso tubos entre los distintos elementos y accesorios, llaves de paso de esfera de latón niquelado, filtro de cartucho, electroválvula, tubería de desagüe y grifo para vaciado. Totalmente montado, conexionado y probado.
Incluye: Replanteo. Colocación y fijación del descalcificador. Colocación y fijación de tuberías y accesorios. Conexionado.
Criterio de medición de proyecto: Número de unidades previstas, según documentación gráfica de Proyecto.
Criterio de medición de obra: Se medirá el número de unidades realmente ejecutadas según especificaciones de Proyecto.

| Código | Ud | Descripción | Rendimiento | Precio | Importe |
|---|---|---|---|---|---|
| mt37sve010d | Ud | Válvula de esfera de latón niquelado para roscar de 1". (material) | 2.000 | 12.15 | 24.30 |
| mt37eqt010lg | Ud | Filtro de cartucho formado por cabeza, vaso y cartucho de tela filtrante, rosca de 1", caudal de 5,5 m³/h. (material) | 1.000 | 108.54 | 108.54 |
| mt37eqt110oo | Ud | Descalcificador bibloc con mando volumétrico de cinco ciclos, rosca de 1", presión de trabajo de 1,5 a 6 bar, caudal de 4,8 m³/h, de 970x630x1560 mm, formado por botella de poliéster reforzado y depósito de sal, incluso electroválvula para el bypass. (material) | 1.000 | 801.40 | 801.40 |
| mt36tie010aa | m | Tubo de PVC, serie B, de 32 mm de diámetro y 3 mm de espesor, con extremo abocardado, según UNE-EN 1329-1. (material) | 0.500 | 1.35 | 0.68 |
| mt37sve010b | Ud | Válvula de esfera de latón niquelado para roscar de 1/2". (material) | 1.000 | 4.95 | 4.95 |
| mt37www010 | Ud | Material auxiliar para instalaciones de fontanería. (material) | 1.000 | 1.40 | 1.40 |
| mo008 | h | Oficial 1ª fontanero. (mano de obra) | 7.961 | 23.16 | 184.38 |
| mo107 | h | Ayudante fontanero. (mano de obra) | 7.961 | 21.75 | 173.15 |
| % | % | Costes directos complementarios | 4 % | 1298.80 | 51.95 |
|  |  | Costes directos |  |  | 1350.75 |
