# Grifo

- Propiedad del archivo: CYPE INGENIEROS, S.A.
- Formato: FIEBDC-3/2002
- Ámbito geográfico: Región de Murcia
- Divisa: EUR
- Costes indirectos: 3.00 %
- IVA: 21.00 %

## I Instalaciones

### IF Fontanería

#### IFW Elementos

**IFW030** Ud Grifo.
Grifo de comprobación de latón, para roscar, de 1/2".
Incluye: Replanteo. Colocación. Conexionado y comprobación de su correcto funcionamiento.
Criterio de medición de proyecto: Número de unidades previstas, según documentación gráfica de Proyecto.
Criterio de medición de obra: Se medirá el número de unidades realmente ejecutadas según especificaciones de Proyecto.

| Código | Ud | Descripción | Rendimiento | Precio | Importe |
|---|---|---|---|---|---|
| mt37sgl012a | Ud | Grifo de comprobación de latón, para roscar, de 1/2". (material) | 1.000 | 5.14 | 5.14 |
| mt37www010 | Ud | Material auxiliar para instalaciones de fontanería. (material) | 1.000 | 1.40 | 1.40 |
| mo008 | h | Oficial 1ª fontanero. (mano de obra) | 0.100 | 23.16 | 2.32 |
| mo107 | h | Ayudante fontanero. (mano de obra) | 0.100 | 21.75 | 2.18 |
| % | % | Costes directos complementarios | 2 % | 11.04 | 0.22 |
|  |  | Costes directos |  |  | 11.26 |
