# Tubería de polietileno resistente a la temperatura (PE-RT) con barrera de oxígeno, "TERMOCONCEPT"

- Propiedad del archivo: CYPE INGENIEROS, S.A.
- Formato: FIEBDC-3/2002
- Ámbito geográfico: Región de Murcia
- Divisa: EUR
- Costes indirectos: 3.00 %
- IVA: 21.00 %

## I Instalaciones

### IH Tuberías para fluidos

#### IHE Tuberías de polietileno

**IHE221** m Tubería de polietileno resistente a la temperatura (PE-RT) con barrera de oxígeno, "TERMOCONCEPT".
Tubería formada por tubo de polietileno resistente a la temperatura (PE-RT), con barrera de oxígeno (EVOH), con capa de protección de la barrera de oxígeno frente a la soldadura, de 25 mm de diámetro exterior y 2,3 mm de espesor, modelo FUSIOPER-6-EVOHFASER "TERMOCONCEPT". Instalación en superficie. Incluso material auxiliar para montaje y sujeción a la obra, accesorios y piezas especiales.
Incluye: Replanteo. Colocación y fijación de tubos, accesorios y piezas especiales. Realización de pruebas de servicio.
Criterio de medición de proyecto: Longitud medida según documentación gráfica de Proyecto.
Criterio de medición de obra: Se medirá la longitud realmente ejecutada según especificaciones de Proyecto.

| Código | Ud | Descripción | Rendimiento | Precio | Importe |
|---|---|---|---|---|---|
| mt37tmc410r | m | Material auxiliar para montaje y sujeción a la obra de las tuberías de polietileno resistente a la temperatura (PE-RT) con barrera de oxígeno (EVOH), modelo FUSIOPER-6-EVOHFASER "TERMOCONCEPT", de 25 mm de diámetro exterior. (material) | 1.000 | 0.16 | 0.16 |
| mt37tmc010rg | m | Tubo de polietileno resistente a la temperatura (PE-RT), con barrera de oxígeno (EVOH), con capa de protección de la barrera de oxígeno frente a la soldadura, de 25 mm de diámetro exterior y 2,3 mm de espesor, modelo FUSIOPER-6-EVOHFASER "TERMOCONCEPT", según UNE-EN ISO 22391-2, con el precio incrementado el 30% en concepto de accesorios y piezas especiales. (material) | 1.000 | 4.24 | 4.24 |
| op00ato010 |  | Atornillador. | 1.000 | 0.00 | 0.00 |
| op00mar010 |  | Martillo. | 1.000 | 0.00 | 0.00 |
| op00tal010 |  | Taladro. | 1.000 | 0.00 | 0.00 |
| mo008 | h | Oficial 1ª fontanero. (mano de obra) | 0.050 | 23.16 | 1.16 |
| mo107 | h | Ayudante fontanero. (mano de obra) | 0.050 | 21.75 | 1.09 |
| % | % | Costes directos complementarios | 2 % | 6.65 | 0.13 |
|  |  | Costes directos |  |  | 6.78 |
